# JV Grasmahd an B/L-Straßen 2026-2027 LK Gotha
Angebotsaufforderung (GAEB DA XML 3.2, DA83)
Projekt: 31267067-04
Währung: EUR
Vergabeart: Offenes Verfahren
Eröffnung: 12.03.2026 13:00:00
Ende der Zuschlagsfrist: 04.05.2026
Ausführungsbeginn: 04.05.2026
Ausführungsende: 31.10.2027
Auftraggeber: Thüringer Landesamt für Bau und Verkehr, Ref. 15, Recht u. Vergabe, TLBV, Postfach 80 03 53, 99029 Erfurt, Hallesche Straße 15, 99085 Erfurt, DE, E-Mail strassenbau.vergabe@tlbv.thueringen.de, Bank Landesbank Hessen-Thüringen; DV-Nummer: 152-0019/26-D-OV-42; Vergabenummer: 0019-26-D-OV-42
Erstellt mit: GXML Toolbox V3.3 R20210630, iTWO_64 V12.0.618, 28.01.2026

## Ausführungsbeschreibung
Ausführungsbeschreibung

Inhalt

1. Allgemeine Beschreibung der Leistung
2. Beschreibung der örtlichen Verhältnisse
3. Angaben zur Ausführung
4. Ausführungsunterlagen
5. Ergänzende Vertragsbedingungen
6. Sicherheit und Gesundheitsschutz auf Baustellen

1. Allgemeine Beschreibung der Leistung

1.1 Auszuführende Leistung

Die Grasmahd dient zur Gewährleistung der Sichtverhältnisse, der
Verkehrssicherheit, der Sicherstellung der Straßenentwässerung und der
ingenieurbiologischen Sicherung des Straßenkörpers gegen Erosion sowie
der Vermeidung von Verunkrautung entlang angrenzender bewirtschafteter
Flächen.

1.2 Ausgeführte Leistungen und Vorarbeiten

enfällt

1.3 Mindestanforderungen für Nebenangebote

entfällt

2. Beschreibung der örtlichen Verhältnisse

2.1 Lage

Bundes- und Landesstraßen im Landkreis Gotha.

2.2 Erreichbarkeit:

Die betreffenden Flächen befinden sich im LK Gotha und sind über
das öffentliche Straßennetz bzw. über befahrbare Zuwegungen erreichbar.

2.3 Ver- und Entsorgungsmöglichkeiten

enfällt

2.4 Lager- und Arbeitsplätze

enfällt

3. Angaben zur Ausführung

Grundsätzlich ist von Maschinenmulchmahd auszugehen. Anders zu
bearbeitende Flächen werden ggf. in gesonderten Positionen beauftragt.
Die Flächen sind in der Regel außerorts, neben der Straße, unter Verkehr
zu mähen.

Angaben zur Ausführung der maschinellen Mahd:
Es ist grundsätzlich in Fahrtrichtung zu mähen! Das heißt, alle eingesetzten Geräte müssen sowohl für den Links- als auch für den Rechtsbetrieb ausgelegt
sein. Es wird ausdrücklich darauf hingewiesen, dass besonders auf Einbahnstraßen und Richtungsfahrbahnen der Linksbetrieb der eingesetzten Mähtechnik zwingend
erforderlich ist. Mähleistungen, welche entgegen dieser Festlegung erbracht werden, sind ein "Gefährlicher Eingriff in den Straßenverkehr" und werden ausdrücklich nicht vergütet! Hindernisse in den Mähflächen, welche während der Mäharbeiten zu Beschädigungen an der Mähtechnik führen können sind nicht auszuschließen. Es ist ausdrücklich Sache des Auftragnehmers alle Mähbereiche unmittelbar vor der maschinellen Mahd nach solchen Hindernissen abzusuchen. Aufgefundene Hindernisse werden manuell freigemäht, sodass diese ausreichend sichtbar sind und Beschädigungen an der Mähtechnik ausgeschlossen werden können. Dieser Aufwand ist in alle Einzelpositionen mit einzukalkulieren.

Mit der Angebotsabgabe ist die Leistungsfähigkeit anhand der gewählten
Technologie bezogen auf die ausgeschriebenen Mengen und Zeitraum der
Mähleistungen prüfbar zu erläutern und nachzuweisen.

Auftragsabwicklung
Der Auftraggeber übergibt dem Auftragnehmer mit dem Einzelauftrag eine
Liste mit den zu bearbeitenden Strecken in der Reihenfolge ihrer
Dringlichkeit. In besonderen Fällen kann es aufgrund der Vegetation zu
Änderungen der Dringlichkeiten und somit der Reihung der
Auftragsinhalte während der Bearbeitung kommen. Diese Änderungen sind
einzurechnen und werden nicht gesondert vergütet.

Die Einzelaufträge werden vor Leistungsbeginn erteilt und beinhalten
Anfangs- und Endtermin der beauftragten Arbeiten. Die in den
Einzelaufträgen genannten Fristen gelten als Ausführungsfristen und
somit als Vertragsfristen. Besonders auf den Punkt des Nachmähens
innerhalb der 5-Tages-Frist wird hingewiesen.

Der Auftragnehmer hat mind. fünf Arbeitstage vor Beginn der Arbeiten den
Auftraggeber über die vorgesehenen Mäh- Streckenabschnitte der kommenden
Tage abschließend zu informieren.  Die komplette Fertigstellung eines
Einzelauftrag ist dem Auftraggeber unverzüglich schriftlich mitzuteilen
(Auftragskopie mit
Fertigstellungsdatum, Stempel und Unterschrift).

3.1 Verkehrssicherung im Bereich der Aufbau- /Liefer- bzw.
Leistungsstelle

3.1.1 Einzelvertragliche Festlegungen zur Verkehrssicherung

Die Aufwendungen für Verkehrssicherung, Einrichten und Räumen der
Arbeiststelle
werden nicht gesondert vergütet, sondern sind in die Positionen mit
einzukalkulieren. ( Ausnahme 2+1 Strecken)

3.1.1.1 Verkehrszeichen

Sämtliche Verkehrszeichen, Lenkungstafeln usw. müssen der StVO, dem
Verkehrszeichenkatalog in der jeweils gültigen Fassung entsprechen. Alle
Verkehrszeichen müssen das RAL-Gütezeichen der Güteschutzgemeinschaft
für Verkehrszeichen und Verkehrseinrichtungen e.V. und die Angabe der
Hersteller-Kennziffer und des Herstellerdatums (Quartal und Jahr) auf
der Rückseite witterungsbeständig aufweisen.

Entsprechend der DIN 67520 "Retroreflektierende Materialien zur
Verkehrssicherung und lichttechnische Anforderungen an Reflexstoffe" ist
mindestens ein Material der Reflexions-Klasse RA 2 zu verwenden. Dabei
ist einheitlich RA 2 Aufbau B oder einheitlich RA 2 Aufbau C
auszuführen. Dies gilt auch für Hilfsmittel wie Informationstafeln und
die roten Kreuze oder andere berührungsfreie Abdeckungen an der
Wegweisenden Beschilderung (WWB).

Für alle Standardverkehrszeichen mit festen Bildinhalten ist die
Schildgröße 2, insoweit die VwV StVO nicht Größe 3 vorgibt, zu
verwenden.

3.1.1.2 Aufstellung, Aufstellkonstruktionen, Auskreuzvorrichtungen

Eine Befestigung von Verkehrszeichen an den vorhandenen Einrichtungen
(Pfosten von Festbeschilderung, Laternenmast, Aufstelleinrichtungen von
wegweisender Beschilderung usw.) ist verboten. Ausnahmen in Einzelfällen
bedürfen der Zustimmung des Straßenbaulastträgers.

Eine Befestigung von Verkehrszeichen an den vorhandenen
Fahrzeug-Rückhaltesystemen ist verboten.
Verkehrszeichen (ausgenommen Leit- und Absperreinrichtungen) dürfen
nicht auf der Fahrbahn stehen. Der lichte Abstand zum Verkehrsbereich
(Fahrbahnbegrenzung) muss mindestens 0,5m innerorts bzw. 1,5m außerorts
betragen und soll nicht mehr als 2,5m sein.

Die Aufstellhöhe (Abstand Unterkante Zeichen - Fahrbahnoberkante) für
Standardverkehrszeichen soll 2,00m sein. Bei Aufstellung auf Gehwegen
soll sie mindestens 2,20m betragen. Bei Großverkehrszeichen (wie
Planskizzen etc.) darf die Aufstellhöhe 1,50m betragen. Die Sichtbarkeit
der Verkehrszeichen ist in allen Fällen zu gewährleisten.

Seilabspannungen an Aufstellkonstruktionen sind nicht zulässig.

Vorhandene und zu deaktivierende Verkehrszeichen sind fachgerecht
berührungsfrei abzudecken. Andere Verfahren (Wegdrehen, Räumung) sind
mit Zustimmung des Straßenbaulastträgers zulässig. Ein Abdecken mit
Plastiktüten, Säcken o.ä. ist grundsätzlich verboten.

3.1.1.3 Leitbaken und Leitkegel

Es sind nur Warnbaken aus Kunststoff mit Folie der Reflexions-Klasse RA
2 zu verwenden.

Als Leitkegel sind nur solche mit einer Höhe von 0,5m zu verwenden.

Es sind einheitlich nur Leitbaken oder nur Leitkegel jeweils in gleicher
Form und Größe zu verwenden.

3.1.1.4 Transportable Lichtsignalanlagen

Für halbseitige Sperrungen des Verkehrs mit Lichtsignalanlagen (LSA)
sind solche mit Verkehrsabhängiger Grünzeitverlängerung (Typ C) zu
verwenden.

Die RiLSA ist zu beachten und anzuwenden. Die Verkehrstechnischen
Unterlagen (VTU) sind bei Antragstellung der Anordnungsbehörde vom
Errichter der LSA vorzulegen. Die VTU umfassen insbesondere den
Signalzeitenplan, Signallageplan und Phasenfolgeplan.

Haltlinien (Z. 294 StVO) brauchen für transportable LSA bei
Arbeitsstellen kürzerer Dauer nicht aufgebracht werden.

Die Signalgeber dürfen nicht auf der Fahrbahn oder deren Lichtraumprofil
stehen. Ist dies wegen der Örtlichkeit jedoch nicht anders möglich, sind
diese Stellen mit Z.605 (ohne gelbe Warnleuchte) zu sichern.

3.1.1.5 Steuer- oder Energiekabel

Werden Steuer- oder Energiekabel für Verkehrszeichen oder LSA verwendet,
so sind sie zu kennzeichnen und so zu verlegen, dass keine Behinderungen
und Gefährdungen dadurch entstehen. Überführungen über befahrene
Bereiche müssen eine lichte Höhe von mindestens 5 m aufweisen.

3.1.1.6 Vorwarnanzeiger

Bei Arbeitsstellen kürzerer Dauer können Vorwarnanzeiger mit aktivem
lichttechnischen Informationsteil entsprechend der Regelpläne eingesetzt
werden. Voraussetzung ist, dass entweder nur Vorwarnanzeiger mit oder
ohne aktivem lichttechnischen Informationsteil in einer Arbeitsstelle
verwendet werden.

Bei kurzzeitigen Sperrungen können Vorwarnanzeiger mit aktivem
lichttechnischen Informationsteil als Hinweistafeln verwendet werden.
Deren Inhalte werden von der anordnenden Stelle bestimmt.

Beim Einsatz von Vorwarnanzeigern mit aktivem lichttechnischem
Informationsteil sind die Geradeauspfeile starr und der Einziehungspfeil
dynamisch anzuzeigen.

3.1.1.7 Schutz von Straßenausstattungen

Vorhandene Verkehrszeichen (einschl. Fahrbahnmarkierungen und
Großverkehrszeichen) sind während der Bauausführung vor Beschädigung
durch diese zu schützen. Vorhandene Verkehrszeichen, welche wirksam zu
sein haben, dürfen nicht verdeckt oder beeinträchtigt werden. Sie sind
in o.g. Kontrollen der gesamten Verkehrssicherung einzubeziehen.

Werden Arbeiten im Baubereich auf Fahrbahnmarkierungen ausgeführt, sind
diese mit geeigneten Mitteln vor Beschädigung oder Verschleiß zu
schützen.

Außerhalb von Arbeitszeiten sind grundsätzlich alle Verkehrssicherungen
zurückzubauen bzw. zu deaktivieren. Soweit Verkehrssicherungen aus
Gründen der Verkehrssicherungspflicht verbleiben müssen, ist dazu
rechtzeitig eine gesonderte Entscheidung der Anordnungsbehörde
einzuholen.

3.1.1.8 Sicherheitskennzeichnung von Sonderrechtsfahrzeugen sowie
Arbeitsstelleneinrichtungen

Für die Kap. 7 Teil A der  RSA 21 ist zu beachten, soweit hier keine
anderen Festlegungen getroffen werden.

3.1.2 Arbeitsstellen und Beantragung

3.1.2.1 Allgemeine Vorgaben zum Antragsverfahren

Es kommen zwei unterschiedliche Antragsverfahren zur Anwendung.
Reguläres Antragsverfahren (Antrag auf VAO je einzelne Arbeitsstelle)
Vereinfachtes Antragsverfahren (Jahresgenehmigung mit Einzelanordnungen)

Alle Anträge sind mit Antragsformular, welches vom AG vorgegeben wird,
vollständig ausgefüllt und unterzeichnet mit Verkehrszeichen- und
ähnlichen Plänen über den AG zu übergeben. Der Antrag muss die für die
Anordnung nach RSA Teil A Kap. 1.4 nötigen Angaben enthalten. Zu diesen
gehören Bauzeitenpläne sowie bei Verwendung einer LSA die VTU.

Durch den Antragsteller ist namentlich der Verantwortliche für die
Verkehrssicherung zu benennen. Als Verantwortlicher kann nur benannt
werden, wer jederzeit Zugriff auf die Arbeitsstellen vor Ort hat und
über ausreichende Entscheidungsvollmachten im Rahmen des Adressaten der
Anordnung verfügt sowie der deutschen Sprache mächtig ist. Außerdem muss
er die erforderlichen Fachkenntnisse nach dem "Merkblatt über
Rahmenbedingungen für erforderliche Fachkenntnisse zur Verkehrssicherung
an Arbeitsstellen an Straßen" (MVAS) nachweisen. Die erforderlichen
Fachkenntnisse müssen die aktuell gültige RSA (RSA 21 in allen Teilen)
umfassen.

Die zuständige Anordnungsbehörde ist das TLBV Fachbereich 42.3.1. Die
Anordnungen erfolgen nach §45(2) StVO. Das Verfahren ist für den
Auftragnehmer kostenfrei.

Anträge sind digital an die Email-Adresse
gb-gth@tlbv.thueringen.de zu richten. An andere
Emailadressen gesendete Anträge gelten als nicht eingegangen.

Nicht ordnungsgemäß gestellte Anträge können abgelehnt werden. Ein
Anspruch des Auftragnehmers erwächst daraus nicht.

3.1.2.2 Reguläres Antragsverfahren

Ein reguläres Antragsverfahren ist stets durchzuführen, wenn ein
vereinfachtes Verfahren nicht anwendbar ist.

Mit dem Antrag auf VAO sind vom Auftragnehmer für die Örtlichkeit
angepasste und prüffähige Verkehrszeichenpläne vorzulegen.

3.1.2.3 Vereinfachtes Antragsverfahren

Für Arbeitsstellen von kürzerer Dauer, die keine wesentlichen Eingriffe
in den Verkehrsablauf zur Folge haben und stets gleichartige
Sicherungsmaßnahmen nach sich ziehen, führt das TLBV als die zuständige
Anordnungsbehörde mittels Jahresgenehmigung ein vereinfachtes Verfahren
analog RSA 21 Kap. 1.3.1. Absatz 7 durch.Für die Grasmahd stellt das
vereinfachte Verfahren den Regelfall dar.

Für die Grasmahd kommen die modifizierten Regelpläne gemäß der Anlagen
zur Anwendung.

3.1.2.3.1 Jahresgenehmigung

Die Jahresgenehmigung wird pro Kalenderjahr und max. für den
Vertragszeitrum auf Antrag widerruflich durch die Anordnungsbehörde
erteilt. Die Erteilung der Jahresgenehmigung erfolgt in der Regel
innerhalb 2 Wochen nach Posteingang des Antrages.

Die Jahresgenehmigung allein berechtigt nicht zur Einrichtung einer
Arbeitsstelle. Dafür ist ein ergänzender Einzelantrag zu stellen.

Eine Jahresgenehmigung gilt insbesondere nicht für Arbeitsstellen:
in Tunnelanlagen einschl. deren Zuwegungen.

Für solche Arbeitsstellen kommt das reguläre Antragsverfahren zur
Anwendung.
Liegen für die jeweilige Örtlichkeit oder angedachte Arbeitsweise keine
geeigneten Verkehrszeichenpläne in der Jahresgenehmigung vor, ist eine
Anordnung im regulären Antragsverfahren einzuholen.

3.1.2.3.2 Einzelantrag und Einzelanordnung (EAO)

Für jeden Einzelfall ist der der Jahresgenehmigung beigefügte
Einzelantrag auf Anordnung vom Antragsteller auszufüllen und bei der
Anordnungsbehörde einzureichen. Als Einzelfall versteht sich eine
einzelne oder mehrere zusammenhängende Arbeitsstellen eines Straßenzuges
in einem Zeitraum von maximal 2 Wochen.

Im Antrag auf Einzelanordnung (EAO) sind die für die jeweilige
Örtlichkeit erforderlichen Maßnahmen und anzuwendenden Pläne aus dem
Katalog der Jahresgenehmigung anzugeben. Nötigenfalls sind ergänzende
oder erläuternde Anlagen beizufügen. Als Örtlichkeit verstehen sich
allgemein nachvollziehbare Ortbezeichnungen (wie Ortsnamen), welche mit
weiteren Angaben wie Straßennamen, Straßenstationierung usw. zu ergänzen
sind. Auf Verlangen der Anordnungsbehörde sind Übersichtslagepläne
vorzulegen, welche die Lage und Örtlichkeit verdeutlichen.

3.1.2.4 Auflagen

Die Arbeiten haben außerhalb des Berufsverkehrs und bei Tageslicht zu
erfolgen. Die Anordnungsbehörde kann für andere, verkehrsschwache Zeiten
oder Straßen mit geringer Verkehrsbedeutung zeitliche Abweichungen
genehmigen, ein Anspruch darauf besteht nicht.

Die Anordnungsbehörde kann, wenn besondere Umstände vorliegen, Auflagen
erteilen oder die Arbeitszeit beschränken.

Die Länge von beweglichen Arbeitsstellen ist auf 1000m begrenzt. Bei der
Einrichtung der Verkehrssicherung ist dies zu beachten. Nötigenfalls ist
die Verkehrssicherung "nachzurücken". An Einmündungen oder Auffahrten
müssen Verkehrszeichen wiederholt werden, wenn die Arbeitsstellen
fortbestehen.

Für Arbeitsstellen an unübersichtlichen Stellen sind auf Anordnung
Warnposten einzusetzen.

Außerhalb von Arbeitszeiten sind grundsätzlich alle Verkehrssicherungen
zurückzubauen bzw. zu deaktivieren, soweit sie nicht aus Gründen der
Verkehrssicherungspflicht verbleiben müssen. Die LSA ist bei der
Deaktivierung auszuschalten. Ein Wegdrehen genügt nicht.

3.1.2.5 Verkehrszeichenpläne

Grundsätzlich obliegt es dem Auftragnehmer im Rahmen seiner
Gefährdungsbetrachtung geeignete Verkehrszeichenpläne vorzulegen.

Im regulären Antragsverfahren sind Verkehrszeichen- und Umleitungspläne
zu fertigen.

Für alle in den Verkehrszeichenplänen dargestellten Elemente sind auch
die Betriebskilometer (NK-Abschnitt + km) anzugeben.

Die Verkehrszeichenpläne sind im A3 Format zu fertigen und als pdf-Datei
der Anordnungsbehörde zur Genehmigung vorzulegen. Dabei sollten die
Unterlagen so formatiert sein, dass ein Ausdruck im A3-Format gut lesbar
ist. Auf Verlangen der Anordnungsbehörde sind diese Pläne zu
überarbeiten.

3.1.3 Fahrbahnen mit >2 Fahrstreifen und Richtungsfahrbahnen

Im Zuständigkeitsbereich des TLBV Region Mitte befinden sich Strecken
mit mehr als einem Fahrsteifen pro Fahrtrichtung und Strecken mit
Richtungsfahrbahnen bzw. autobahnähnliche Straßen.
Die betreffenden Strecken sind im Leistungsverzeichnis unter Position
Verkehrssicherung an Arbeitstellen beschrieben und vergütet.

3.2 Ablauf der Leistungserbringung:

Beschreibung der Leistung

Mäharbeiten sollten in der Regel in verkehrsarmen Zeiten (außerhalb von
Berufs- und Feierabendverkehr) ausgeführt werden. Der zu mähende Bereich
ist vor Beginn der Arbeiten nach herumliegenden Gegenständen, Steinen,
Wurzelstümpfen/Stuppen und sonstigen  Hindernissen/ Behinderungen
abzusuchen. Anbaumähgeräte und Rasenmäher sind zum Einsatz zu bringen.
Dabei soll die Auswurfrichtung des Mähgerätes nicht zur Fahrbahn
gerichtet sein. Wegen der besonderen Beschaffenheit des Arbeitsbereiches
verbietet sich u. U.
der Einsatz bestimmter Technik, so z. B. Rasenmäher im Bereich von
Schutzplanken oder Freischneider mit Entkrauteraufsatz in mit Splitt
verfüllten Bereichen. Hier sind Freischneider mit Schermesser
einzusetzen.

Die ausgeschriebenen Mengen sind auf Grundlage der vorhandenen Flächen
und der Häufigkeiten der letzten Jahre ermittelt. Die zu beauftragenden
Mengen können jedoch entsprechend der Vegetation abweichen. Abgerechnet
werden die tatsächlich gemähten Flächen.

Es wird ausdrücklich auf den großen Leistungsumfang hingewiesen!

Alle Mahdflächen an den Straßen sind grundsätzlich nur in Fahrtrichtung
zu bearbeiten. Mittelstreifen sind vom linken Fahrstreifen zu mähen. Die
Schnitthöhe soll zwischen 6 und 8 cm liegen.

Die 1. Mahd mit einer Breite bis 4,00 m hat für alle Strecken,
Freiflächen, Regenrückhaltebecken und sonstige Flächen  gemäß den
Unterlagen des Auftraggebers in dem Zeitraum von Anfang Mai bis 31. Juli
zu erfolgen.

Sollte die zuvor genannte Frist 31. Juli nicht eingehalten werden, hat
dies  Einfluss auf die weitere Beauftragung sowie Leistungserbringung!
Sollte aufgrund Fristüberschreitung und der Vegetation eine 2. Mahd für
bestimmte Strecken/ Bereiche nicht notwendig sein, erfolgt für diese
Srecken/ Bereiche keine 2 Beautragung!  Die Mengenminderung geht zu
Lasten des Verursachers/ Auftragnehmers!

Ab 01. August wird in Abhängigkeit von der Vegetation die 2. Mahd  bis
6,00 m beauftragt, welche dann Ende Oktober abgeschlossen sein muss.

Behinderungen beim Mähen durch Einbauten (u.a. Leitpfosten,
Verkehrszeichen, Bäume, Prellsteine, Stationszeichen, stationäre
Amphibienschutzanlagen und sonstige bauliche Einrichtungen) sind
einzurechnen und werden nicht gesondert vergütet. Diese Einbauten sind
vom Restbewuchs innerhalb von 5 Werktagen nach der maschinellen Mahd
frei zu mähen. Die Fertigstellung der maschinellen Mahd und der
manuellen Nachmahd ist dem Auftraggeber unverzüglich schriftlich
anzuzeigen. Zu diesem Zweck erhält der Auftragnehmer mit der
Beauftragung einen entsprechenden Vordruck des Auftraggebers. Mit
Benutzung dieses Vordruckes hat die Meldung täglich per Mail oder Fax zu
erfolgen.

Behinderung beim Mähen durch fortgeschrittene Vegetation ( hohes Gras)
und Vegetationsrückstände sind in die Einheitspreise einzurechnen und
werden nicht gesondert vergütet.

Beschädigungen und/oder Schiefstellung der Straßenausstattung infolge
der Mahd sind unverzüglich fachgerecht zu Lasten des Auftragnehmers zu
beseitigen. Der Auftraggeber ist, unabhängig von der
Beseitigungspflicht, unverzüglich zu benachrichtigen. Dazu zählen auch
Beschädigungen an Bäumen.

Schwadbildung bei Mulchmahd sowie Verunreinigungen der Fahrbahn mit
Mähgut sind zu vermeiden und zu Lasten des Auftragnehmers umgehend zu
beseitigen.

Alle Arbeiten sind in der Regel von der befestigten Fahrbahn aus
durchzuführen. Die Befahrung von Flächen und Wegen außerhalb der
Straßengrundstücke ist vom Auftragnehmer rechtzeitig mit dem jeweiligen
Anlieger/Eigentümer zu klären und dem Auftraggeber mitzuteilen.
Beschädigungen dieser Flächen und Wege, sowie der dort vorhandenen
baulichen Gegebenheiten, gehen zu Lasten des Auftragnehmers.

Zu den Klein- und Nebenflächen gehören u.a. A und E Flächen,  Flächen im
Bereich von Regenrückhaltebecken, Absetzbecken,  stationären
Amphibienschutzanlagen sowie Radwegen.

Die Amphibienleiteinrichtungen sind im Zuge der 2. Mahd im Zeitraum von
August bis Oktober manuell zu mähen. Es sind Handgeräte mit Fadenkopf
(mit Kunststofffaden) einzusetzen, die die Oberfläche der
Leiteinrichtung nicht beschädigen. Geringe Mengen des Mäh- bzw.
Mulchgutes (bis ca. 2 cm Höhe) können auf den Laufflächen verbleiben,
größere Mengen bzw. Gehölzreste sind aufzunehmen und zu entsorgen.

Die Grasmahd auf Kleinflächen ist aufgrund der Beschaffenheit und der
Tragfähigkeit  des Untergrundes nur mit fahrbarer Kleintechnik möglich,
Handmahd an Zäunen, Einbauten, u.ä. ist anteilig einzukalkulieren.

Die Böschungsflächen > 6 m im Bereich von Einschnitts- und / oder
Dammböschungen (Neubau-strecken, Widerlager von Brückenbauwerken, u.ä.)
weisen teilweise eine Böschungsneigung > 1:1 auf. Die dafür notwendigen
Maschinen, Geräte, Spezialtechnik und sonstige für die Durchführung der
Grasmahd notwendigen Aufwendungen sind in die Einheitspreise
einzukalkulieren.

Anpflanzungen in vorhandenen Pflanzflächen sind freizumähen, eine
Beschädigung ist auszuschließen. Die für die Kenntlichmachung der
Pflanzflächen vorhandenen Holzpfähle sind bei Notwendigkeit vor und nach
der Grasmahd senkrecht auszurichten.

3.3 Stoffe und Teile:

enfällt

3.4 Angaben zur Abrechnung:

Rechnungslegung

Spätestens 1 Woche nach der schriftlichen Meldung der Fertigstellung
eines Auftrages ist mit dem Auftraggeber die gemeinsame Kontrolle und
Abnahme durchzuführen. Grundlage der Rechnungslegung sind ein
gemeinsames Aufmaß und die Abnahme der Leistung. Daran anschließend ist
umgehend die Rechnung zu stellen.

3.5 Prüfungen:

enfällt

4. Ausführungsunterlagen

entfällt

4.1 Vom Auftraggeber zur Verfügung gestellte Ausführungsunterlagen

enfällt

4.2 Vom Auftragnehmer zu erstellende oder zu beschaffende
Ausführungsunterlagen

enfällt

5.  Zusätzliche Technische Vertragsbedingungen, die Vertragsbestandteil
werden

Nebenleistungen, welche mit einzukalkulieren sind:

Behinderungen beim Mähen durch Einbauten (u.a. Bäume, Leitpfosten, Verkehrs- und Stationszeichen, sonstige bauliche Anlagen) sind bei der Kalkulation zu berücksichtigen! Diese genannten Einbauten sind bis spätestens fünf Werktage nach der erfolgten maschinellen Mahd manuell von Bewuchs freizustellen. Diese nötige manuelle Nachmahd wird ausdrücklich nicht gesondert vergütet und ist
erschwerend in alle nachfolgenden Leistungspositionen einzukalkulieren!
Weiterhin werden alle Aufwendungen für die Baustelleneinrichtungen und das
Räumen der Baustellen nicht gesondert vergütet. Auch diese Aufwendungen sind in alle nachfolgenden Leistungspositionen einzukalkulieren!

5.1  Einrichtung und Sicherung der Baustelle

Fernmeldeanlagen / Telekommunikationsanlagen
Der AN hat, auch wenn der Ausschreibungsplan keine Fernmeldeanlagen
aufweist, vor Beginn der Arbeiten im Erdbereich bei der für das
Leitungsnetz zuständigen Netzagentur der Deutschen Telekom AG
festzustellen, ob und wo in der Nähe der Arbeitsstelle Fernmeldeanlagen
liegen.

Verordnungen, Empfehlungen

ASR A5.2

ARS Nr. 06/2021
Handlungshilfe für das Zusammenwirken von ASR A5.2 und RSA bei der
Planung von Straßenbaustellen im Grenzbereich zum Straßenverkehr
(Ausgabe 2020)

Arbeitsschutzgesetz (ArbSchG)

Baustellenverordnung (BaustellV)

Arbeitsstättenverordnung (ArbStättV)

Betriebssicherheitsverordnung (BetrSichV)

Richtlinien für die verkehrsrechtliche Sicherung von Arbeitsstellen an
Straßen (RSA 21)
ARS 24/2021 - Richtlinien für die verkehrsrechtliche Sicherung von
Arbeitsstellen an Straßen (RSA 21) mit Einführungsschreiben des TMIL vom
02.06.2022

DIN 30710  Anforderungen an die Sicherheitskennzeichnung von Fahrzeugen
und Geräten

EN ISO 20471 Anforderungen an hochsichtbare Warnbekleidung für
Mitarbeiter in besonderen Risikobereichen

ZTV-SA aktuelle Fassung
Zusätzliche Technische Vertragsbedingungen und Richtlinien für
Sicherungsarbeiten an Arbeitsstellen an Straßen, Ausgabe 1997,
berichtigter Nachdruck 06/01

TL-Leitbaken aktuelle Fassung
Technische Lieferbedingungen für Leit- und Warnbaken

TL-Absperrschranken aktuelle Fassung
Technische Lieferbedingungen für Absperrschranken

TL-Absperrtafeln aktuelle Fassung
Technische Lieferbedingungen für fahrbare Absperrtafeln

TL-Warnbänder aktuelle Fassung
Technische Lieferbedingungen für Warnbänder bei Arbeitsstellen an
Straßen

TL-Aufstellvorrichtungen aktuelle Fassung
Technische Lieferbedingungen für Aufstellvorrichtungen für Schilder und
Verkehrseinrichtungen an Arbeitsstellen

TL-Vorübergehende Markierungen aktuelle Fassung
Technische Lieferbedingungen für vorübergehende Markierungen

TL-Leitelemente aktuelle Fassung
Technische Lieferbedingungen für bauliche Leitelemente

TL-Transportable Schutzeinrichtungen 97
Technische Lieferbedingungen für transportable Schutzeinrichtungen

TL-Transportable Lichtsignalanlagen aktuelle Fassung
Technische Lieferbedingungen für transportable Lichtsignalanlagen

TLP-Warnschwellen aktuelle Fassung
Technische Liefer- und Prüfbedingungen für transportable Warnschwellen

TL-Leitkegel aktuelle Fassung
Technische Lieferbedingungen für Leitkegel

TL-Warnleuchten 90
Ergänzungsprüfung von Warnleuchten gemäß den Technischen
Lieferbedingungen für Warnleuchten

StVO
Straßenverkehrs-Ordnung, mit Katalog der Verkehrszeichen, aktuelle
Fassung

VwV-StVO-Allg.
Verwaltungs-Vorschrift zur Straßenverkehrs-Ordnung, aktuelle Fassung

StVZO
Straßenverkehrs-Zulassungs-Ordnung, aktuelle Fassung

GefstoffV
Gefahrstoff-Verordnung

GGVS
Gefahrgutverordnung Straße

MVAS 99
Merkblatt über Rahmenbedingungen für erforderliche Fachkenntnisse zur
Verkehrssicherung von Arbeitsstellen an Straßen

5.2  Fachbereich Straßenbautechnik / Qualitätssicherung

Gültige Regelwerke der FGSV (u.a.) für Bauverträge im Freistaat
Thüringen
07/2023

Zusätzliche Technische Vertragsbedingungen und Richtlinien (ZTV)

ZTV E-StB 17 (FGSV Nr. 599)
Zusätzl. Techn. Vertragsbedingungen u. Richtlinien für Erdarbeiten im
Straßenbau
(ARS 17/2017 vom 04.07.09)

ZTV SoB-StB 20, (FGSV Nr. 698)

Zusätzl. Techn. Vertragsbedingungen u. Richtlinien für den Bau von
Schichten ohne Bindemittel im Straßenbau, (ARS 23/2020 vom 18.11.2020)

ZTV Ew-StB 14 (FGSV Nr. 598)
Zusätzl. Techn. Vertragsbedingungen u. Richtlinien für den Bau von
Entwässerungseinrichtungen im Straßenbau, (ARS 09/2014 vom 09.11.2014)

ZTV Asphalt-StB 07/13 (FGSV Nr. 799)
Zusätzl. Techn. Vertragsbedingungen u. Richtlinien für den Bau von
Verkehrsflächenbefestigungen aus Asphalt, (ARS 14/2013 vom 19.12.2013)
einschl.
ARS 08/2019 vom 18.06.2019 (Durchführung von Prüfungen an Straßenbau-
und Polymermodifizierten Bitumen)

ZTV Beton-StB 07 (FGSV Nr. 899)
Zusätzl. Techn. Vertragsbedingungen u. Richtlinien für den Bau von
Tragschichten mit hydraulischen Bindemitteln und Fahrbahndecken aus
Beton (ARS 12/2008 vom 11.06.08) einschl.:
ARS 6/2002 vom 26.06.02 (Bauweise Betondecke auf Schottertragschicht, es
gelten nur die Anforderungen an den Deckenbeton)
ARS 27/2012 vom 21.12.12 (Korrekturen)
ARS 04/2013 vom 22.01.13 (Vermeidung von Schäden an Fahrbahndecken aus
Beton in Folge Alkali-Kieselsäure-Reaktion (AKR))

ZTV BEA-StB 09/13 (FGSV Nr. 798)
Zusätzl. Techn. Vertragsbedingungen u. Richtlinien für die bauliche
Erhaltung von Verkehrsflächenbefestigungen - Asphaltbauweisen
(ARS 5/2014 vom 18.03.2014)

ZTV BEB-StB 15 (FGSV Nr. 898)
Zusätzl. Techn. Vertragsbedingungen u. Richtlinien für die Bauliche
Erhaltung von Verkehrsflächenbefestigungen - Betonbauweisen
(ARS 07/2015 vom 17.04.15)

ZTV Pflaster-StB 20 (FGSV Nr. 699)
Zusätzl. Techn. Vertragsbedingungen u. Richtlinien zur Herstellung von
Verkehrsflächen mit Pflasterdecken, Plattenbelägen sowie von
Einfassungen
(ARS 06/2020 vom 10.07.2020)

ZTV A-StB 12 (FGSV Nr. 976)
Zusätzliche Technische Vertragsbedingungen und Richtlinien für
Aufgrabungen in Verkehrsflächen
(ARS 04/2012 vom 04.04.12)

ZTV Fug-StB 15 (FGSV Nr. 897/1)
Zusätzl. Techn. Vertragsbedingungen u. Richtlinien für Fugen in
Verkehrsflächen (ARS 11/2016 vom 11.04.16)

ZTV-LW 16, Ausgabe 2016 (FGSV Nr. 675)
Zusätzl. Techn. Vertragsbedingungen u. Richtlinien für die Befestigung
ländlicher Wege

ZTV La-StB 05 (FGSV Nr. 224)
Zusätzl. Techn. Vertragsbedingungen u. Richtlinien für
Landschaftsbauarbeiten im Straßenbau
(ARS 25/2005 vom 02.12.05.)

ZTV Lsw 06 (FGSV Nr. 258)
Zusätzl. Techn. Vertragsbedingungen u. Richtlinien für die Ausführung
von Lärmschutzwänden an Straßen
(ARS 25/2006 vom 22.09.06) einschl. Ergänzungen
(ARS 05/2012 vom 24.04.2012 Änderungen zu Windlastansätzen)

ZTV FRS 2013/Fassung 2017 (FGSV Nr. 367)
Zusätzl. Techn. Vertragsbedingungen u. Richtlinien für
Fahrzeug-Rückhaltesysteme)
(ARS 21/2017 vom 01.12.17)

ZTV ING, (FGSV Nr. 782)
Zusätzl. Techn. Vertragsbedingungen u. Richtlinien für Ingenieurbauwerke
mit
Fortschreibung der Zusätzlichen Technischen Vertragsbedingungen und
Richtlinien für Ingenieurbauten (ZTV-ING), Ausgabe 2022/10 (ARS 22/2022
vom 11.11.2022)

Rundverfügungen (RV), Ergänzende Festlegungen aus Dienstanweisungen (DA)
des TLBV
als Besondere Technische Vertragsbedingungen

Ergänzende Festlegungen aus DA 13/2017-33/3 zur Verwendung weicher
Bindemittel in Asphalttragschichtmischgut

RV 16/02, Pflasterbauweise für Kreisverkehrsflächen

Ergänzende Festlegungen aus DA 01/07-3.3/1 zu Naturgestein für
Trockenmauern, zur Böschungsabstützung, Hang- und Dammsicherung

Schließen von Rissen in Asphaltdeckschichten gem. DA 23/07-3.3/4

Ergänzende Festlegungen aus DA 01/16-33/1 zur Bewertung des
Schichtenverbundes im Straßenbau

Ergänzende Festlegungen zu Mischgutproduktion und -einbau auf
Bundesfern- und Landesstraßen aus
DA 13/09-33/8

Hinweise zur Zuordnung von Abfällen zu den Abfallarten eines
Spiegeleintrages gem. DA 12/2010-33/3

Nachweisführung zur Entsorgung von Abfällen für den Geltungsbereich der
Straßenbauverwaltung gem. DA 12/2020-35/01

Festlegungen zum Aufhellen von Asphaltdeckschichten gem. DA 07/2011-33/4

Ergänzende Festlegung des Frost-Tausalz-Widerstandes von Beton bei
Fahrbahndecken und für Ingenieurbauwerke gem. DA 01/12-33/1

Ergänzende Festlegungen aus DA 02/16-33/2 zur Messung und Bewertung der
Griffigkeit bei der Abnahme von Baumaßnahmen

Regelungen zur Entnahme von Bohrkernen / Proben aus
Verkehrsflächenbefestigungen in Asphaltbauweisen für Kontrollprüfungen
gem. DA 14/2017-33/4

Ergänzende Festlegungen aus DA 21/12-33/6 zur Messung und Bewertung der
Ebenheit von Schichten aus Asphalt

Dimensionierung von Rad- und Gehwegen, die nicht von Kraftfahrzeugen
befahren werden gem. DA 02/2014-33/2

Erlasse des TMIL / TMBLM / TMBLV

Einführung des ARS 08/2018 "Technische Lieferbedingungen für
Gesteinskörnungen im Straßenbau, Ausgabe2004 (TL Gestein-StB 04, Fassung
2018) vom 09.01.2019
- TL Gestein-StB 04/18 (ARS 08/2018 vom 27.04.18)

Einführung des ARS 23/2020 "Zusätzliche Technische Vertragsbedingungen
und Richtlinien für den Bau von Schichten ohne Bindemittel im
Straßenbau, Ausgabe 2020 (ZTV SoB-StB 20) vom 16.06.2021
- ZTV SoB-StB 20 (ARS 23/2020 vom 18.11.2020)

Einführung des ARS 24/2020 "Technische Lieferbedingungen für
Baustoffgemische zur Herstellung von Schichten ohne Bindemittel im
Straßenbau, Ausgabe 2020 (TL SoB-StB 20) vom 16.06.2021
- TL SoB-StB 20 (ARS 24/2020 vom 18.11.2020)

Einführung des ARS 25/2020 "Technische Lieferbedingungen für
Baustoffgemische zur Herstellung von Schichten ohne Bindemittel im
Straßenbau, Teil Güteüberwachung, Ausgabe 2020 (TL G SoB-StB 20) vom
16.06.2021
- TL G SoB-StB 20 (ARS 25/2020 vom 18.11.2020)
Erlass des TMIL zur Einführung der RuVA-StB 01, Ausgabe 2001/Fassung
2005 - Richtlinien für die umweltverträgliche Verwertung von
Ausbaustoffen mit teer-/pechtypischen Bestandsteilen und für die
Verwertung von Ausbauasphalt im Straßenbau, Ausgabe 2001- vom 18.11.2015
(ARS 40/2001 vom 01.11.01, ARS 29/2004 vom 15.12.04)

Einführung des ARS 14/2013 "Zusätzliche Technische Vertragsbedingungen
und Richtlinien für den Bau von Verkehrsflächenbefestigungen aus
Asphalt", Ausgabe 2007/Fassung 2013 (ZTV Asphalt-StB 07/13) für den
Bereich der Bundesfern- und Landesstraßen durch das TMBLV vom 24.Oktober
2014

Einführung des ARS 20/2013 "Technische Lieferbedingungen für
Straßenbaubitumen und gebrauchsfertige Polymermodifizierte Bitumen",
Ausgabe 2007/Fassung 2013 (TL  Bitumen-StB 07/13) für den Bereich der
Bundesfern- und Landesstraßen durch das TMBLV vom 10. Dezember 2013

Erlass zur Einführung von Richtlinien für Straßen im Geschäftsbereich
des Thüringer Ministeriums für Bau, Landesentwicklung und Medien vom
28.01.2009
- TL Beton-StB 07, ZTV Beton-StB 07 (ARS 12/2008 vom 11.06.08, ARS
13/2008 vom 17.06.08)

Einführung des ARS 26/2020 "Technische Lieferbedingungen für
Bodenmaterialien und Baustoffe im Erdbau des Straßenbaus (TL BuB E-StB
20) vom 07.07.2021
- TL BuB E-StB 20 (ARS 26/2020 vom 15.03.2021)

Einführung des ARS 17/2017 "Zusätzliche Technische Vertragsbedingungen
und Richtlinien für Erdarbeiten im Straßenbau", Ausgabe 2017 (ZTV E-StB
17) des BMVI vom 26.09.2017 durch das TMIL vom 24.03.2017

Einführung des ARS 09/2014 "Zusätzliche Technische Vertragsbedingungen
und Richtlinien für den Bau von Entwässerungseinrichtungen im Straßenbau
(ZTV Ew-StB 14) für den Bereich der Bundesfern- und Landesstraßen durch
das TMIL vom 18. 03 2015

Leitfaden für den Umgang mit Boden und ungebundenen / gebundenen
Ausbaustoffen hinsichtlich Verwertung oder Beseitigung", TLBV, Stand
November 2008

Ergänzungen und Änderungen zum "Leitfaden für den Umgang mit Boden und
ungebundenen / gebundenen Ausbaustoffen hinsichtlich Verwertung oder
Beseitigung", TLBV, Stand Juli 2011, 1. Änderung März 2012

Einführung der Richtlinien für die Standardisierung des Oberbaus von
Verkehrsflächen (RStO 12) für den Bereich der Bundesfern- und
Landesstraßen vom 08.05.2013 (s.a. ARS 30/2012 vom 20.12.2012)

Erlass des Jahres 2014 zur Einführung von Richtlinien für Straßen im
Geschäftsbereich des Thüringer Ministeriums für Bau, Landesentwicklung
und Verkehr vom 03.06.2014

Erlass zur Einführung der "Richtlinien zum Umgang mit Bankettschälgut
für den Geschäftsbereich der Thüringer Straßenbauverwaltung", Ausgabe
2013 vom 20.12.2013

Einführung Rundschreiben Straßenbau  Maßnahmen zur Steigerung der
Asphalteinbauqualität des BMVI vom 13.12.2016 für den Bereich der
Bundesfern- und Landesstraßen durch das TMIL vom 16.02.2017

Einführung des ARS 16-2015 "Regelungen zur Verwertung von
Straßenausbaustoffen mit teer- pechtypischen Bestandteilen in
Bundesfernstraßen" des BMVI vom 11.09.2015 (mit Festlegungen zu
Landesstraßen) durch das TMIL vom 24.03.2017

Einführung des ARS Nr. 12/2017 "Technische Lieferbedingungen für
Gabionen im Straßenbau" des BMVI vom 29.05.2017 durch das TMIL vom
31.05.2018

Einführung des ARS Nr. 05/2019 "Anwendung und Ausschreibung von
Kompakten Asphaltbefestigungen" des BMVI vom 03.05.2019 durch das TMIL
vom 20.02.2020

Einführung des ARS Nr. 06/2020 "Zusätzl. Techn. Vertragsbedingungen u.
Richtlinien zur Herstellung von Verkehrsflächen mit Pflasterdecken,
Plattenbelägen sowie von Einfassungen" des BMVI vom 10.07.2020 durch das
TMIL vom 10.09.2020

Einführung des ARS Nr. 09/2021 "Durchführung von Erprobungsstrecken bei
Baumaßnahmen an Bundesfernstraßen zum Einsatz von temperaturabgesenktem
Walzasphalt in Verbindung mit Absaugeinrichtungen am Straßenfertiger"
des BMVI vom 25.03.2021 durch das TMIL vom 20.05.2021

Technische Lieferbedingungen (TL) einschl. Güteüberwachung (TLG) sowie
Prüfvorschriften (TP)

Erdbau / Grundbau / Geokunststoffe

TL Geok E-StB 19 (FGSV Nr. 549)
Technische Lieferbedingungen für Geokunststoffe im Erdbau des
Straßenbaues
(ARS 12/2019 vom 01.08.19)

TP BF-StB (FGSV Nr. 591)
Technische Prüfvorschrift für Boden und Fels im Straßenbau

TL BuB E-StB 20 (FGSV Nr. 597)
Technische Lieferbedingungen für Bodenmaterialien und Baustoffe im
Erdbau des Straßenbaus
(ARS 26/2020 vom 18.11.2020)

TL Gab-StB 16 (FGSV Nr. 554)
Technische Lieferbedingungen für Gabionen im Straßenbau
(ARS 12/2017 vom 29.05 2017)

Gesteinskörnungen / Baustoffgemische für Schichten ohne Bindemittel

TL Gestein-StB 04, Fassung 2018 (FGSV Nr. 613)
Technische Lieferbedingungen für Gesteinskörnungen im Straßenbau
(ARS 08/2018 vom 27.04.18), einschließlich Einführungserlass des TMIL
vom 09.01.2019

TP Gestein-StB (FGSV Nr. 610)
Technische Prüfvorschriften für Gesteinskörnungen im Straßenbau

TL SoB-StB 20 (FGSV Nr. 697)
Technische Lieferbedingungen für Baustoffgemische und Böden zur
Herstellung von Schichten ohne Bindemittel  im Straßenbau
(ARS 24/2020 vom 18.11.2020)

TL G SoB-StB 20 (FGSV Nr. 696)
Technische Lieferbedingungen für Baustoffgemische und Böden zur
Herstellung von Schichten ohne Bindemittel im Straßenbau, Teil:
Güteüberwachung
(ARS 25/2020 vom 18.11.2020)

Asphalt / bauliche Unterhaltung und Erhaltung

TL Asphalt-StB 07/13 (FGSV Nr. 797)
Technische Lieferbedingungen für Asphaltmischgut für den Bau von
Verkehrsflächenbefestigungen
(ARS 12/2013 vom 19.12.2013) einschl.
ARS 08/2019 vom 18.06.2019 (Durchführung von Prüfungen an Straßenbau-
und Polymermodifizierten Bitumen)

TP Asphalt-StB 07, Teile 1 - 42, 80 - ... (FGSV Nr. 756)
Technische Prüfvorschriften für Asphalt im Straßenbau

TL Bitumen-StB 07/13 (FGSV Nr. 794)
Technische Lieferbedingungen für Straßenbaubitumen und gebrauchsfertige
Polymermodifizierte Bitumen
(ARS 20/2013 vom 29.10.2013) ) einschl.
ARS 08/2019 vom 18.06.2019 (Durchführung von Prüfungen an Straßenbau-
und Polymermodifizierten Bitumen)

TL BE-StB 15 (FGSV Nr. 793)
Technische Lieferbedingungen für Bitumenemulsionen
(ARS 17/2015 vom 12.10.15)

TL AG-StB 09 (FGSV Nr. 749)
Technische Lieferbedingungen für Asphaltgranulat
(ARS 13/2009 vom 03.08.09)

TL Sbit-StB 15 (FGSV Nr. 785)
Technische Lieferbedingungen für Sonderbindemittel und Zubereitung auf
Bitumenbasis, Ausgabe 2015
(ARS 23/2015 vom 14.12.15)

TL LW 16 (FGSV Nr. 676)
Technische Lieferbedingungen für Gesteinskörnungen, Baustoffe,
Baustoffgemische und Bauprodukte für den Bau Ländlicher Wege, Ausgabe
2016

TL G DSK-StB 15 (FGSV Nr. 790/1)
Technische Lieferbedingungen für die Bauliche Erhaltung von
Verkehrsflächenbefestigungen
Teil: Güteüberwachung, Teil: Ausführung von Dünnen Asphaltdeckschichten
in Kaltbauweise
(ARS 18/2016)

TL G OB-StB 15 (FGSV Nr. 790/2)
Technische Lieferbedingungen für die Bauliche Erhaltung von
Verkehrsflächenbefestigungen
Teil: Güteüberwachung, Teil: Ausführung von Oberflächenbehandlungen
(ARS 16/2016)

TL G DSH-V-StB 15 (FGSV Nr. 790/3)
Technische Lieferbedingungen für die Bauliche Erhaltung von
Verkehrsflächenbefestigungen
Teil: Güteüberwachung, Teil: Ausführung von Ausführung von Dünnen
Asphaltdeckschichten in Heißbauweise auf Versiegelung
(ARS 17/2016)

Beton / hydr. geb Schichten

TL Beton-StB 07 (FGSV Nr. 891)
Techn. Lieferbedingungen für Baustoffe und Baustoffgemische für
Tragschichten mit hydraulischen Bindemitteln und Fahrbahndecken aus
Beton
(ARS 13/2008 vom 17.06.08, einschl.: ARS 28/2012 vom 21.12.12 und
Korrekturen - Stand 03/2016 ARS 04/22 vom 21.02.2022)

TP Beton-StB 10 (FGSV Nr. 892)
Techn. Prüfvorschriften für Tragschichten mit hydraulischen Bindemitteln
und Fahrbahndecken aus Beton

TP B-StB (FGSV Nr. 893)
Technische Prüfvorschriften für Verkehrsflächenbefestigungen
Betonbauweisen

TL NBM-StB 09 (FGSV Nr. 814)
Technische Lieferbedingungen für flüssige Beton-Nachbehandlungsmittel
(ARS 10/2009 vom 21.07.09 einschl.: ARS 05/2022 vom 21.02.2022)

TL BEB StB 15 (FGSV Nr. 895)
Technische Lieferbedingungen für Baustoffe und Baustoffgemische für die
Bauliche Erhaltung von Verkehrsflächenbefestigungen - Betonbauweisen
(ARS 8/2015 vom 17.04.15)

Sonstiges / Allgemeines

TL Pflaster-StB 06/15 (FGSV Nr. 643)
Technische Lieferbedingungen für Bauprodukte zur Herstellung von
Pflasterdecken, Plattenbelägen und Einfassungen
(ARS 22/2006 vom 29.08.06)

TL Fug-StB 15 (FGSV Nr. 897/2)
Technische Lieferbedingungen für Fugenfüllstoffe in Verkehrsflächen
(ARS 11/2016 vom 11.04.16)

TP Fug-StB 15 (FGSV Nr. 897/3)
Technische Prüfvorschriften für Fugenfüllstoffe in Verkehrsflächen

TL BSWF 96 (FGSV Nr. 362)
Technische Lieferbedingungen für Betonschutzwand-Fertigteile

TP D-StB 12 (FGSV Nr. 774)
Technische Prüfvorschriften zur Bestimmung der Dicken von
Oberbauschichten im Straßenbau
(ARS 24/2012 vom 29.11.2012)

TP Griff-StB (SKM) (FGSV Nr. 408/1)
Technische Prüfvorschriften für Griffigkeitsmessungen im Straßenbau,
Teil: Seitenkraftmessverfahren, Ausgabe 2007
(ARS 2/2008 vom 01.04.2008, einschl.: ARS 13/2020 vom 22.07.2020)

TP Griff-StB (SRT) (FGSV Nr. 408/2)
Technische Prüfvorschriften für Griffigkeitsmessungen im Straßenbau
Teil: Messverfahren SRT, Ausgabe 2004
einschl. Änderungen u. Ergänzungen gem. Anlage 1 zum ARS 19/2010
(ARS 17/2005 vom 04.07.2005, ARS 19/2010 vom 27.08.2010)

TP Eben-Berührende Messungen (FGSV Nr. 404/1)
Technische Prüfvorschriften für Ebenheitsmessungen auf
Fahrbahnoberflächen in Längs- und Querrichtung,
Teil: Berührende Messungen, Ausgabe 2017
(ARS 17/2018 vom 15.11.2018, ARS 13/2020 vom 29.05.2020)

TP Textur-StB (ZTM) 20 (FGSV Nr. 405/1)
Technische Prüfvorschriften für Texturmessungen im Verkehrswegebau,
Teil: Zirkulares Texturmessverfahren (ZTM), Ausgabe 2020
(ARS 21/2020 vom 02.02.2021)

TP Oberflächenbild-StB 20 (FGSV Nr. 434/1)
Technische Prüfvorschriften für die Erfassung von Substanzmerkmalen
(Oberfläche) mit schnellfahrenden Messsystemen,
Teil: Bildaufnahme- und Auswertetechnik, Ausgabe 2020 (ARS 22/2020 vom
02.02.2021)

Normen

Es gelten die DIN und DIN EN-Normen im Bauvertrag mit deren jeweils dem
neuesten Stand entsprechenden Bestimmungen.
Die in den vorgenannten ZTV, TL / TP und Richtlinien erfassten Normen
werden nicht gesondert aufgeführt, sind jedoch Vertragsbestandteil.

Richtlinien

RStO 12 (FGSV Nr. 499)
Richtlinien für die Standardisierung des Oberbaues von Verkehrsflächen,

ARS 30/2012 vom 20.12.2012
in Verbindung mit Einführungsschreiben des TMBLV vom 08.05.2013

RAS-Ew (FGSV Nr. 539)
Richtlinien für die Anlage von Straßen, Teil: Entwässerung, Ausgabe 2021

ARS 06/2022 vom 04.03.2022,

RAP Stra 15 (FGSV Nr. 916)
Richtlinien für die Anerkennung von Prüfstellen für Baustoffe und
Baustoffgemische im Straßenbau (ARS 5/2016 vom 06.03.2016)

RiStWag 2016 (FGSV Nr. 514)
Richtlinien für bautechnische Maßnahmen an Straßen in
Wasserschutzgebieten, Ausgabe 2016, (ARS 15/2016 vom 19.07.16)

Hinweise für Maßnahmen an bestehenden Straßen in Wasserschutzgebieten,
Ausgabe 1993 (FGSV Nr. 548)
(ARS 6/1996 vom 06.02.96)

Richtlinien im Umgang mit Bankettschälgut für den Geschäftsbereich der
Thüringer Straßenbauverwaltung;
in Verbindung mit dem Erlass TMBLV vom 20.12.2013

RLW
Richtlinien für den ländlichen Wegebau 1999, Ausgabe 2005

LAGA M 20
Anforderungen an die stoffliche Verwertung von mineralischen Abfällen -
Technische Regeln,
Stand 06.11.2003 (Erich Schmidt Verlag)

Merkblätter / Hinweise

Merkblätter sind nur dann im Bauvertrag zu vereinbaren, wenn keine
höherwertigen Richtlinien oder Vertragsbedingungen existieren bzw.
wesentliche Aussagen des Merkblattes vereinbart werden sollen.

Erdbau / Grundbau / Geokunststoffe

Merkblatt über geotechnische Untersuchungen und Berechnungen im
Straßenbau - M GUB, Ausgabe 2018  (FGSV Nr. 511)

Merkblatt über geotechnische Untersuchungen und Berechnungen im
Straßenbau  Ergänzungen für den Um- und Ausbau von Straßen - M GUB UA,
Ausgabe 2013 (FGSV Nr. 512)

Merkblatt über das Bauen mit und im Fels, Ausgabe 2015 (FGSV 532)

Merkblatt über Straßenbau auf wenig tragfähigem Untergrund, Ausgabe 2010
(FGSV Nr. 542)

Hinweise zum Straßenbau in Erdfallgebieten, Ausgabe 2010 (FGSV Nr. 561)

Merkblatt für die Verhütung von Frostschäden an Straßen, Ausgabe 2013
(FGSV Nr. 545)

Merkblatt für die Verdichtung des Untergrundes und Unterbaues im
Straßenbau, Ausgabe 2003 (FGSV Nr. 516)

Merkblatt für die gebirgsschonende Ausführung von Spreng- und
Abtragsarbeiten an Felsböschungen,
Ausgabe 1984 (FGSV Nr. 537)

Merkblatt über Bodenverfestigungen und Bodenverbesserungen mit
Bindemitteln, Ausgabe 2004 (FGSV Nr. 551)

Merkblatt über den Einfluss der Hinterfüllung auf Bauwerke  M Hifü Bau,
Ausgabe 2017 (FGSV Nr. 526)

Merkblatt über flächendeckende dynamische Verfahren zur Prüfung der
Verdichtung im Erdbau, Ausgabe 2014 (FGSV Nr. 547)

H Geo Mess, Hinweise zur Anwendung geotechnischer und geophysikalischer
Messverfahren im Straßenbau, Ausgabe 2007 (FGSV 558)

Merkblatt über die Anwendung von Geokunststoffen im Erdbau des
Straßenbaues - M Geok E, Ausgabe 2016 (FGSV Nr. 535)

Merkblatt über Stütz- und Lärmschutzkonstruktionen aus Betonelementen,
Blockschichtungen und Gabionen, Ausgabe 2014 (FGSV Nr. 555)

Merkblatt für Raumgitterkonstruktionen, Ausgabe 2016 (FGSV Nr. 540)

Merkblatt für die Verwendung von EPS-Hartschaumstoffen beim Bau von
Straßendämmen, Ausgabe 2012
(FGSV 550)

Merkblatt über die Verwendung von Boden ohne und mit Fremdbestandteilen
im Straßenbau  M BomF, Ausgabe 2015 (FGSV Nr. 565)

Merkblatt für einfache landschaftsgerechte Sicherungsbauweisen, Ausgabe
1991
(FGSV 229)

Merkblatt für die Herstellung, Bemessung und Qualitätssicherung von
Stabilisierungssäulen zur Untergrundverbesserung, Teil 1: CSV-Verfahren,
Ausgabe 2002, Deutsche Gesellschaft für Geotechnik (DGGT)

EBGEO, Empfehlungen für den Entwurf und die Berechnung von Erdkörpern
mit Bewehrungen aus Geokunststoffen, Ausgabe 2010, DGGT

Empfehlungen für den Bau und die Sicherung von Böschungen, Ausgabe 1962,
DGGT

Empfehlungen für die Anlage und die Ausbildung von Bermen, DGGT

Empfehlungen zum Einsatz von Mess- und Überwachungssystemen für Hänge,
Böschungen und Stützbauwerke, Ausgabe 1996, DGGT

EA Pfähle, Empfehlungen des Arbeitskreises "Pfähle", Ausgabe 2012, DGGT

Empfehlungen zum Erkennen und Erfassen von Rutschungen, Ausgabe 1997,
DGGT

Merkblatt über Entwurfs- und Berechnungsgrundlagen für Gründungen und
Stahlpfosten von Lärmschutzwänden und Überflughilfen an Straßen
(M-EBGS-Lsw) - Fassung 2018 (FGSV Nr. 552)

Gesteinskörnungen / Schichten ohne Bindemittel

Merkblatt für Schichten ohne Bindemittel - M SoB, Ausgabe 2020 (FGSV Nr.
633)

Merkblatt über den Einsatz von rezyklierten Baustoffen im Erd- und
Straßenbau Ausgabe 2019
- M RC, Ausgabe 2019 (FGSV Nr. 616/3)

Merkblatt über die Verwendung von Hausmüllverbrennungsasche im
Straßenbau - M HMVA, Ausgabe 2014 (FGSV Nr. 638)

Merkblatt für die Verfestigung von MVA mit hydraulischen Bindemitteln,
Ausgabe 1992 (FGSV Nr. 546)

Merkblatt über die Verwendung von Eisenhüttenschlacken im Straßenbau,
Ausgabe 2013 (FGSV Nr. 634)

Asphalt / bauliche Unterhaltung und Erhaltung

Hinweise zur Erzielung eines anforderungsgerechten Schichtenverbundes
bei Verkehrsflächenbefestigungen aus Asphalt - H SVA, Ausgabe 2017 (FGSV
Nr. 731)

Leitfaden zur Herstellung von Verkehrsflächenbefestigungen aus Asphalt -
Hinweise zur Sicherstellung einer anforderungsgerechten Ebenheit  H VAE,
Ausgabe 2019 (FGSV Nr. 735)

Hinweise für die Planung und Ausführung von alternativen
Asphaltbinderschichten - H Al ABi, Ausgabe 2015 (FGSV Nr.737)

Merkblatt für die Wiederverwendung von Asphalt - M WA, Ausgabe 2013
(FGSV Nr. 754)

Merkblatt für die Konzeption und die Erstprüfung von Asphaltmischgut für
den Bau von Verkehrsflächenbefestigungen - M KEP, Ausgabe 2012 (FGSV-Nr.
751)

Merkblatt für das Verdichten von Asphalt - M VA, Ausgabe 2005 (FGSV Nr.
730)

Merkblatt für den Bau griffiger Asphaltdeckschichten - M BgA, Ausgabe
2004 (FGSV Nr. 758)

Merkblatt zur Optimierung der Oberflächeneigenschaften von
Asphaltdeckschichten - M OOA, Ausgabe2010 (FGSV Nr. 768)

Merkblatt für den Bau Kompakter Asphaltbefestigungen - MKA, Ausgabe 2011
(FGSV Nr. 762)

Merkblatt für die Temperaturabsenkung von Asphalt - M TA, Ausgabe 2011
(FGSV Nr. 766)

Merkblatt für die Verwertung von Asphaltgranulat und pechhaltigen
Straßenausbaustoffen in Tragschichten mit hydraulischen Bindemitteln,
Ausgabe 2002 (FGSV Nr. 826)

Merkblatt für die Verwertung von pechhaltigen Straßenausbaustoffen und
von Asphaltgranulat in bitumengebundenen Tragschichten durch
Kaltaufbereitung in Mischanlagen - MVB-K, Ausgabe 2007 (FGSV Nr. 755)

Merkblatt für Kaltrecycling in situ im Straßenoberbau - M KRC, Ausgabe
2005 (FGSV Nr. 636)

Hinweise für das Fräsen von Asphaltbefestigungen und Befestigungen mit
teer-/pechtypischen Bestandteilen - H FA, Ausgabe 2010 (FGSV Nr. 769)

Merkblatt für griffigkeitsverbessernde Maßnahmen an Verkehrsflächen aus
Asphalt, Ausgabe 2002 (FGSV Nr. 763)

Merkblatt für das Rückformen von Asphaltschichten - MRF, Ausgabe 2002
(FGSV Nr. 786/1)

Hinweise für das Schließen und die Sanierung von Rissen sowie
schadhaften Nähten und Anschlüssen in
Verkehrsflächen aus Asphalt - H SR, Ausgabe 2003 (FGSV Nr. 777)

Arbeitspapier Nr. 27/2, Prüfung von Straßenausbaumaterial auf
carbostämmige Bindemittel -
Schnellverfahren, Ausgabe 2000 (FGSV AP 27/2)

Arbeitspapier Nr. 27/3, Prüfung von Straßenausbaumaterial auf
carbostämmige Bindemittel -
Quantitative Bestimmung, Ausgabe 2004 (FGSV AP 27/3)

Merkblatt über Asphaltbauweisen für Anlagen zum Umgang mit
wassergefährdenden Stoffen - M A-UwS, Ausgabe 2016 (FGSV Nr. 760)

Hinweise für Reparaturasphalt zur Schadstellenbeseitigung - H RepA,
Ausgabe 2019 (FGSV Nr. 732)

Beton / hydr. geb. Schichten

Merkblatt über den Einsatz rezyklierten Betons aus AKR-geschädigten
Betondecken im Straßenbau, Ausgabe 2021 (FGSV Nr. 816)

Merkblatt für die Herstellung und Verarbeitung von Luftporenbeton,
Ausgabe 2004 (FGSV Nr. 818)

Merkblatt für die Herstellung von Oberflächentexturen auf
Verkehrsflächen aus Beton
- M OB, Ausgabe 2009 (FGSV Nr. 829)

Merkblatt für die Erhaltung von Verkehrsflächen aus Beton - MEB, Ausgabe
2009 (FGSV Nr. 823)

Merkblatt für die Anwendung von Vliesstoffen unter Fahrbahndecken aus
Beton - M VuB, Ausgabe 2010 (FGSV 830)

Arbeitsanleitung zur Prüfung von Vliesstoffen für den Einbau unter
Fahrbahndecken aus Beton - ALP VuB, Ausgabe 2010 (FGSV 831)

Sonstiges / Allgemeines

Merkblatt für Flächenbefestigungen mit Pflasterdecken und Plattenbelägen
in ungebundener Ausführung sowie für Einfassungen - M FP 1, Ausgabe 2015
Teil 1 - Regelbauweise (ungeb. Ausführung) (FGSV Nr. 618/1)

Merkblatt für die Bauliche Erhaltung von Verkehrsflächen mit
Pflasterdecken oder Plattenbelägen in ungebundener Ausführung sowie für
Einfassungen  M BEP, Ausgabe 2016 (FGSV Nr. 620

Merkblatt für Lärmarme Pflasterbauweise - M LP, Ausgabe 2019 (FGSV Nr.
621)

Merkblatt für den Bau von Busverkehrsflächen, Ausgabe 2000 (FGSV Nr.
949)
(Rundschreiben vom 29.03.01)

Merkblatt für die Anlage von Kreisverkehren, Ausgabe 2006 (FGSV 242)

M VV - Merkblatt für Versickerungsfähige Verkehrsflächen, Ausgabe 2013
(FGSV Nr. 947)

Merkblatt zur Anlage von Querungshilfen für Tiere und zur Vernetzung von
Lebensräumen an Straßen  M AQ, Ausgabe 2022 (FGSV 261)

Hinweise zur Versickerung von Niederschlagswasser im Straßenraum,
Ausgabe 2002 (FGSV 950)

Empfehlungen zur Straßenbepflanzung in bebauten Gebieten, Ausgabe 2006
(FGSV 232)

Merkblatt zur Bewertung der Straßengriffigkeit bei Nässe - MB Griff,
Ausgabe 2012 (FGSV 401)

AP Trag - Arbeitspapiere Tragfähigkeit, Ausgabe 2015 (FGSV-Nr. 433)

5.3  Fachbereich Brücken- und Ingenieurbau

Regelwerke und Technische Baubestimmungen

Für die Ausführung der Baumaßnahme gelten die ZTV ING (einschließlich
der Hinweise zur ZTV ING soweit sie für das Vorhaben vertraglichen
Charakter besitzen) in der jeweils gültigen Fassung zum Zeitpunkt der
Angebotsabgabe vertraglich vereinbart. (Die jeweils gültige Fassung ist
im Internet unter www.Verkehrsblatt.de abrufbar).
Die in den Abschnitten der ZTV ING und des Anhanges zur ZTV ING
genannten Normen und technischen Regelwerke werden entsprechend der für
dieses Bauvorhaben notwendigen technischen Spezifikationen (Anhang TS
VOB A) ebenfalls Vertragsbestandteil. Eine Auswahl wird ausdrücklich
nicht getroffen, da die Fachkompetenz des Bieters für die für das
Bauvorhaben notwendigen anzuwendenden technischen Spezifikationen
vorausgesetzt wird.
Die jeweils gültigen Normenwerke sind in der Bekanntmachung des
Thüringer Ministeriums für Infrastruktur und Landwirtschaft über die
Einführung von technischen Regeln als Baubestimmungen verzeichnet
(veröffentlicht im Thüringer Staatsanzeiger).

Die Bemessung und Konstruktion im Rahmen der Ausführungsplanung erfolgt
nach den bauaufsichtlich eingeführten Eurocodes. Diese sind
Vertragsbestandteil in der jeweils in den Ausschreibungsunterlagen
genannten Fassung. Technische Baubestimmungen entsprechend Pkt. 5.1.1
sind bei Mehrfachnennungen immer im Zusammenhang mit der Konformität der
nachfolgend genannten Grundlagen der Standsicherheitsberechnungen
anzuwenden.

z.Zt. gelten:

DIN Fachbericht 100 Beton (Ausgabe 2010)
Die Betonsortenbezeichnungen im DIN Fachbericht 100 (Ausgabe 2010) sind
in die seitens des Bieters im Auftragsfall zu erstellender
Ausführungspläne zu übernehmen.

NATO-Standardisierungsübereinkommen, STANAG 2021  (Ausgabe 2006)

Einwirkungs- und Bemessungsnormen gem. ARS 22/2012 sowie Anlagen 1, 2,
3, 4, 4.1, 5 u. 6

Eurocode 0 Grundlagen der Tragwerksplanung  DIN EN 1990:2010-12
  DIN EN 1990/NA:2010-12
  DIN EN 1990/NA/A1:2012-08

Eurocode 1 Einwirkungen  Verkehrslasten auf Brücken  DIN EN
1991-2:2010-12
  DIN EN 1991-2/NA:2010-12,

Eurocode 2 Bemessung und Konstruktion von Betonbrücken  DIN EN
1992-2:2010-12
  DIN EN 1992-2/NA:2013-04,

Eurocode 3 Bemessung und Konstruktion von Stahlbrücken  DIN EN
1993-2:2010-12
  DIN EN 1993-2/NA:2010-08

Eurocode 4 Bemessung und Konstruktion von Stahlverbundbrücken  DIN EN
1994-2:2010-12
  DIN EN 1994-2/NA:2010-12,

BMVI - Richtzeichnungen und Richtlinien für Brücken und andere
Ingenieurbauwerke

Vertragsbestandteil sind die Richtzeichnungen für Ingenieurbauten
(RiZ-ING) und die Richtlinie für den Entwurf, die konstruktive
Ausbildung und Ausstattung von Ingenieurbauten (RE-ING) des
Bundesministeriums für Verkehr und digitale Infrastruktur (BMVI) in der
zum Zeitpunkt der Ausschreibung gültigen Ausgabe. Die aktuellen
Richtzeichnungen sind über den Verkehrsblattverlag (www.bmvi.de) zu
beziehen. Die jeweils anzuwendenden Richtzeichnungen sind in den
Vertragsunterlagen näher bezeichnet. Sie gelten damit auch für die
Bearbeitung der Ausführungsunterlagen durch den AN als vereinbart.
Bei Abweichungen vom Vertrag sind die gültigen Richtzeichnungen Stand
der Technik und damit Vertragsgrundlage.

Graffitischutz

Der Auftragnehmer hat vor der Abnahme bzw. Verkehrsfreigabe dafür zu
sorgen, dass alle Flächen graffiti frei übergeben werden.
Auf Antrag kann er dabei temporäre Schutzsysteme einsetzen, welche in
der Liste der geprüften Stoffe bei der BASt (Bundesanstalt für
Straßenwesen; www.bast.de) aufgeführt sind. Diese Schutzmaßnahmen werden
nicht besonders vergütet und sind in die betreffende Position Beton des
zu schützenden Bauteiles einzurechnen.

Beton, Anforderungen an die Gesteinskörnungen

Es gilt die jeweils aktuelle Liste des Landesamtes für Bau und Verkehr
der güteüberwachten, in Thüringen beurteilten Herstellern von
Gesteinskörnungen und Baustoffgemischen für den Straßenbau; andere
Gesteinskörnungen dürfen nur nach entsprechendem
Gleichwertigkeitsnachweis des Auftragnehmers eingesetzt werden.

Bauwerksdokumentation

Zur Erstellung der Dokumentationsunterlagen sind die Regelungen im
"Handbuch der Bauwerksdokumentation" der Straßenbauverwaltung Thüringen
verbindlich anzuwenden.
Das "Handbuch der Bauwerksdokumentation" beinhaltet notwendige
vertragliche Regelungen, die als zusätzliche technische
Vertragsbedingungen im Sinne von §1 Nr. 2(3) VOB/B-DIN 1961 zu verstehen
sind. Diese Festlegung ist im Bauvertrag für Neubaumaßnahmen bzw.
Maßnahmen zur Erhaltung zusätzlich zu vereinbaren.

Das aktuelle Handbuch der Bauwerksdokumentation kann im Internet unter
https://bau-verkehr.thueringen.de/bau/ingenieurbau/bauwerksdokumentation
als PDF Datei abgerufen werden.

5.4  Fachbereich Landschaftsbau

Zusätzliche Technische Vertragsbedingungen und Richtlinien

für Landschaftsbauarbeiten im Straßenbau (ZTV La-StB), Ausgabe 2018
(FGSV-Nr.: 224)

für Erdarbeiten im Straßenbau (ZTV E-StB); Ausgabe 2017 (FGSV-Nr.: 599)

für Baumpflege (ZTV Baumpflege), Ausgabe 2017 (FLL)

für das Verpflanzen von Großbäumen und Großsträuchern
(ZTV-Großbaumverpflanzung), Ausgabe 2005 (FLL)

Richtlinien, Merkblätter und Empfehlungen

Richtlinien für die Anlage von Straßen (RAS)

Teil: Landschaftsgestaltung
Abschnitt 3: Lebendverbau (RAS LG 3), Ausgabe 1983 (FGSV-Nr.: 293/3 )

Teil: Landschaftsgestaltung
Abschnitt 4: Schutz von Bäumen, Vegetationsbeständen und Tieren bei
Baumaßnahmen (RAS LP 4), Ausgabe 2004 (FGSV-Nr.: 293/4 )

Teil: Entwässerung (RAS-Ew), Ausgabe 2005 (FGSV-Nr.: 539)

Empfehlungen für die landschaftspflegerische Ausführung im Straßenbau
(ELA), Ausgabe 2013 (FGSV-Nr.:2932)

Richtlinien für bautechnische Maßnahmen an Straßen in
Wasserschutzgebieten (RiStWag) Ausgabe 2016 (FGSV-Nr.: 514)

Regel-Saatgut-Mischungen (RSM), jeweils aktuellste Fassung (FLL)

Empfehlungen für Begrünungen mit gebietseigenem Saatgut, Ausgabe 2014
(FLL)

Technische Lieferbedingungen für Baumschulpflanzen (Gütebestimmungen)
(TL-Baumschulpflanzen), Ausgabe 2020 (FLL)

Gütebestimmungen für Stauden, Ausgabe 2015 (FLL)

Merkblatt für einfache landschaftsgerechte Sicherungsbauweisen, Ausgabe
1991(FGSV-Nr.: 229)

Merkblatt für Baumpflegearbeiten an Straßen, Ausgabe 1994 (FGSV-Nr.:
235)

Hinweise zur Straßenbepflanzung in bebauten Gebieten, Ausgabe 2006
(FGSV-Nr.: 232)

Merkblatt Bäume, unterirdische Leitungen und Kanäle, Ausgabe 2013
(FGSV-Nr.: 939)

Richtlinien für die verkehrsrechtliche Sicherung von Arbeitsstellen an
Straßen (RSA 21)
ARS 24/2021 - Richtlinien für die verkehrsrechtliche Sicherung von
Arbeitsstellen an Straßen (RSA 21) mit Einführungsschreiben des TMIL vom
02.06.2022 (FGSV-Nr.: 370)

Merkblatt Alleen (MA-StB), Ausgabe 1992

Empfehlungen für Baumpflanzungen Teil 1 Planung, Pflanzarbeiten, Pflege,
Ausgabe 2015 (FLL)

Empfehlungen für Baumpflanzungen Teil 2 Standortvorbereitungen für
Neupflanzungen, Pflanzgruben und Wurzelraumerweiterung, Bauweisen und
Substrate, Ausgabe 2010 (FLL)

5.5  Fachbereich Betrieb und Verkehr

Verkehrszeichen

RWB 2000
Richtlinien für die wegweisende Beschilderung außerhalb von Autobahnen,
Ausgabe 2000

RWBA 2000
Richtlinien für die wegweisende Beschilderung auf Autobahnen, Ausgabe
2000

RTB 2008
Richtlinien für Touristische Beschilderung Ausgabe 2008

Richtlinien für Umleitungsbeschilderungen - RUB 2021
ARS 19/2021 - Richtlinien für Umleitungsbeschilderungen (RUB), Ausgabe
2021
mit Einführungsschreiben des TMIL vom 13.05.2022

ARS 02/2022  Grundsätze für die passiv sichere Aufstellung von
Verkehrszeichen

TLP-VZ Technische Liefer- und Prüfbedingungen für vertikale
Verkehrszeichen, Ausgabe 2011
Katalog der Verkehrszeichen, Ausgabe 1992

ZTV-VZ Zusätzliche Technische Vertragsbedingungen und Richtlinien für
vertikale Verkehrszeichen, Ausgabe 2011

IVZ-Norm 2007
Industrienorm für Aufstellvorrichtungen von Verkehrszeichen nach DIN EN
12899-1/TL-VZ

DIN 6171, Teil 1
Aufsichtsfarben für Verkehrszeichen - Farben und Farbgrenzen bei
Beleuchtung mit Tageslicht,
Ausgabe 2011-11

DIN 1451, Teil 2
"Schrift für den Straßenverkehr" für Verkehrszeichen und
Verkehrseinrichtungen

DIN 67520,
Retroreflektierende Materialien zur Verkehrssicherung, Lichttechnische
Mindestanforderungen an Reflexstoffe,
 Ausgabe 2008 - 11

DIN 1076
Ingenieurbauwerke im Zuge von Straßen und Wegen, Überwachung und
Prüfung,
Ausgabe 1999 - 11

DIN EN ISO 9000
Qualitätsmanagement und Qualitätsmanagementsysteme - Grundlagen und
Begriffe, 2015 - 11

DIN EN ISO 9001
Qualitätsmanagement und Qualitätsmanagementsysteme - Anforderungen, 2015

DIN EN ISO 9004
Qualitätsmanagement und Qualitätsmanagementsysteme - Leitfaden zur
Leistungsverbesserung, 2015

DIN EN ISO 9011
Qualitätsmanagement und Qualitätsmanagementsysteme - Leitfaden für
Audits von Qualitätsmanagement- und/oder Umweltmanagementsystemen,
aktuelle Fassung

DIN 50976
Korrosionsschutz, Feuerverzinken von Einzelteilen (Stückverzinken),
Anforderung und Prüfung,
Ausgabe 1989

Gütebestimmungen der Güteschutzgemeinschaft Verkehrszeichen und
Verkehrseinrichtungen e.V.
(RAL-Gütezeichen)

M LV - Merkblatt für die Wahl der lichttechnischen Leistungsklasse von
vertikalen Verkehrszeichen und Verkehrseinrichtungen, Ausgabe 2011

Bestimmungen des BMVBS über die Freigabe und die Kennzeichnung der zur
Verwendung auf
Verkehrszeichen zugelassenen Reflexfolien

Markierung

RMS
Richtlinien für die Markierung von Straßen  Teil 1- Ausgabe 1993; Teil
2-  Ausgabe 1980

VFM-T (A)
Verfahrensanordnung zur einheitlichen Anwendung und Umsetzung von
Fahrbahnmarkierungen im Freistaat Thüringen, Allgemeiner Teil

VTM-T (B)
Verfahrensanordnung zur einheitlichen Anwendung und Umsetzung von
Fahrbahnmarkierungen im Freistaat Thüringen, Baulicher Teil

ZTV M
Zusätzliche Technische Vertragsbedingungen und Richtlinien für
Markierungen auf Straßen,
Ausgabe 2013

TL M 06
Technische Lieferbedingungen für Markierungsmaterialien, Ausgabe 2006

TP M 2018
Technische Prüfbedingungen für Markierungssysteme, Ausgabe 2018

DIN EN 12802
Mustergleichheitsprüfungen

DIN EN 1423  Straßenmarkierungsmaterialien, Nachstreumittel
Markierungsperlen, Glasperlen, Griffigkeitsmittel und Nachstreugebinde

DIN EN 1424
Straßenmarkierungsmaterialien, Premixglasperlen

DIN EN 1436
Straßenmarkierungsmaterialien  Anforderungen an Markierungen auf Straßen

DIN EN 1790
Straßenmarkierungsmaterialien - Vorgefertigte Markierungen

DIN EN 1824
Straßenmarkierungsmaterialien, Feldprüfungen

DIN EN 1871
Straßenmarkierungsmaterialien  Markierungsfarben, Kaltplastikmassen und
Heißplastikmassen  Physikalische Eigenschaften

DIN EN 12802
Straßenmarkierungsmaterialien - Laborverfahren für die Identifikation

DIN EN V 13 459-1
Straßenmarkierungsmaterialien, Qualitätskontrolle Teil 1: Probenahme an
rückgestellter Produktion und Prüfung

DIN EN V 13 459-2
Straßenmarkierungsmaterialien, Qualitätskontrolle Teil 2: Anleitung für
die Aufstellung von Qualitätsplänen für die Applikation

DIN EN V 13 459-3
Straßenmarkierungsmaterialien, Qualitätskontrolle Teil 3: Anforderungen
in der Praxis

DIN EN 1463-1
Straßenmarkierungsmaterialien - Markierungsknöpfe - Teil 1:
Anforderungen im Neuzustand

DIN EN 1463-2
Straßenmarkierungsmaterialien, retroreflektierende Markierungsknöpfe,
Teil 2: Feldprüfungen

DIN EN 13197
Straßenmarkierungsmaterialien - Verschleißsimulator

DIN 30710
Sicherheitskennzeichnung von Fahrzeugen und Geräten

Merkblatt für Agglomeratmarkierungen, Ausgabe 2020

Passive Schutzeinrichtungen

RPS 2009
Richtlinien für passiven Schutz an Straßen durch
Fahrzeug-Rückhaltesysteme, Ausgabe 2009

RiStWag
Richtlinien für bautechnische Maßnahmen an Straßen in
Wassergewinnungsgebieten, Ausgabe 2002

ZTV- FRS 13 / Fassung 2017
Zusätzliche Technische Vertragsbedingungen und Richtlinien für
Fahrzeug-Rückhaltesysteme,
Ausgabe 2013 / Fassung 2017

Anforderungen an den Nachweis der Leistungsfähigkeit für
Betonschutzwände in Ortbetonbauweise
Vergleichsverfahren BSW Ortbeton (VGVF BSW O 2013), Ausgabe 2013

TL  Transportable Schutzeinrichtungen 97
Technische Lieferbedingungen für transportable Schutzeinrichtungen,
Ausgabe 1997

TL-SP 99
Technische Lieferbedingungen für Stahlschutzplanken an
Bundesfernstraßen, Ausgabe 1999

TL- BSWF 96
Technische Lieferbedingungen für Betonschutzwände- Fertigteile, Ausgabe
1996

TLP ÜK 2017
Technische Liefer- und Prüfbedingungen für Übergangskonstruktionen zur
Verbindung von Schutzeinrichtungen

ZTVE- StB 17
Zusätzliche Technische Vertragsbedingungen und Richtlinien für
Erdarbeiten im Straßenbau

DIN EN 1317 - 1 bis - 5
Rückhaltesysteme an Straßen, aktuelle Fassung

DIN EN 12767
Passive Sicherheit von Tragkonstruktionen für die Straßenausstattung,
aktuelle Fassung

Einsatzempfehlungen für Fahrzeug-Rückhaltesysteme, aktuelle Version 06 /
Stand 07/2020

Leitfaden für Sonderlösungen zum Baum- und Objektschutz an Landstraßen,
1. Aktualisierung, BASt Stand 11/2020

Steckbriefe für Sonderlösungen zum Baum- und Objektschutz an
Landstraßen, 1. Aktualisierung, BASt Stand 11/2020
Sonderlösungen von Schutzeinrichtungen in Einmündungsbereichen, BASt
Stand 03/2020

Lichtsignalanlagen Verkehrsbeeinflussung

RiLSA 2015
Richtlinien für Lichtsignalanlagen  Lichtzeichenanlagen für den
Straßenverkehr -

DIN 32981
Zusatzeinrichtungen für Blinde an Straßenverkehrs- Signalanlagen (SVA),
Ausgabe November 2002

DIN 67527
Anforderungen an ortsfeste Signalleuchten im Straßenverkehr; Ausgabe
Februar 2017

DIN EN 50556 (VDE 0832-100)
Straßenverkehr-Signalanlagen, Ausgabe März 2019

DIN EN 50293 (VDE 0832-200)
Straßenverkehrs-Signalanlagen  Elektromagnetische Verträglichkeit,
Ausgabe Februar 2013

DIN VDE 0100-600
Erstprüfung von elektrischen Anlagen, 6.Überarbeitung (2020)

DIN VDE 0105-100  Betrieb von elektrischen Anlagen

TL- Transportable Lichtsignalanlagen 97
Technische Lieferbedingungen für transportable Lichtsignalanlagen,
Ausgabe 1997

Merkblätter über Detektoren für den Straßenverkehr, Ausgabe 1991

ZTV-LZA-TH
Zusätzliche Technische Vorschriften für Lichtzeichenanlagen im Bereich
der Thüringer Straßenbauverwaltung, Stand August 2009

Verkehrsbeeinflussungsanlagen

DIN VDE 0100-600
Erstprüfung von elektrischen Anlagen, 6.Überarbeitung (2020)

DIN VDE 0105-100  Betrieb von elektrischen Anlagen

DIN VDE 0832-400 (Teil 400: Verkehrsbeeinflussungsanlagen)

RiLSA (Abschnitt zu Fahrstreifensignalisierungen)

OCIT (Open Communication Interface for Road Traffic Control Systems;
Standard zur Kommunikation zwischen zentralen Verkehrssteuerungs- und
Verkehrslenkungssystemen)

Hinweise für umsetzbare Stauwarnanlagen (HUS), BASt, Bergisch Gladbach
1999b

RWB und RWBA (?)

RWVZ
Richtlinien für Wechselverkehrszeichen an Bundesfernstraßen, Ausgabe
1997

RWVA
Richtlinien für Wechselverkehrszeichenanlagen an Bundesstraßen, Ausgabe
1997

dWista
Empfehlungen zum Einsatz und zur Gestaltung dynamischer Wegweiser mit
integrierten Stauinformationen / BAST, Ausgabe 2004

dWiSta - Hinweise für die einheitliche Gestaltung und Anwendung an
Bundesfernstraßen, BAST, Bergisch Gladbach 2004

ARS 20/04:2004-08-17: Allgemeines Rundschreiben Straßenbau Nr. 20/2004;
Dynamische Wegweiser mit integrierten Stauinformationen (dWiSta);
Hinweise für eine einheitliche Gestaltung und Anwendung an
Bundesfernstraßen, Ausgabe 2004 (dWiSta-Hinweise 2004)

RABT
Richtlinien für die Ausstattung und den Betrieb von Straßentunneln,
Ausgabe 2006

EABT-80/100die Ausstattung und den Betrieb von Straßentunneln mit einer
Planungsgeschwindigkeit von 80 km/h oder 100 km/h, Ausgabe 2019

TLS 2012
Technische Lieferbedingungen für Streckenstationen, Ausgabe 2012

Merkblatt: Eignungsprüfung von Verkehrserfassungsgeräten über
Induktionsschleifen laut TLS

MARZ
Merkblatt für die Ausstattung von Verkehrsrechnerzentralen und
Unterzentralen, Ausgabe 2018

Anforderungen an Markierungsleuchtknöpfe (MLK), Ausgabe 2001

6.  Sicherheit und Gesundheitsschutz auf Baustellen

Die Verordnung über Sicherheits- und Gesundheitsschutz auf Baustellen
(Baustellenverordnung-BaustellV) ist zu beachten.

## 19-26 Grasmahd 2026-2027 LK GTH
Datum: 28.01.2026

### Abschnitt 00 Grasmahd LK Gotha 2026

#### Unterabschnitt 00.00 Verkehrsicherung

*Hinweis: Hinweise zur Verkehrsicherung*
Die Aufwendungen für Verkehrssicherung, Einrichten und
Räumen der Arbeitsstelle werden nicht gesondert
vergütet, sondern sind in die Positionen mit
einzukalkulieren (Ausnahme 2+1 Strecke)

**00.00.0001 Zulage mod. RP CI/8 aufbauen**
Zulage für Aufbau, Vorhaltung und Abbau der
Verkehrssicherung mit modifiziertem Regelplan CI/8
gemäß Anlage zur Ausschreibung.
Verkehrssicherung im Bereich der B 7 Tüttleben -
Gamstädt, zwischen NK 5030 043  und NK 05031 010 als
Tagesbaustelle aufbauen, vorhalten und abbauen.
Regelplan CI/8 modifiziert entspr. RSA 21:
Querabsperrung durch Leitbaken mit Leuchten (VZ605)und
Längsabsperrung durch Leitkegel mit mindestens 50cm
Höhe (VZ610-41). Max. Abstand in Längsrichtung 10m.
Länge der Baustelleneinrichtung maximal 1.500 Meter.

Versetzen des Regelplanes wird gesondert vergütet.
Menge: 2,000 St

**00.00.0002 Zulage mod. RP CI/8 versetzen**
Zulage zum Versetzen der Verkehrssicherung mit
modifiziertem Regelplan CI/8 im gleichen Straßenzug.
Verkehrssicherung im Bereich der B 7 Tüttleben -
Gamstädt, zwischen NK 5030 043  und NK 05031 010 als
Tagesbaustelle versetzen. Regelplan CI/8 modifiziert
entspr. RSA 21: Querabsperrung durch Leitbaken mit
Leuchten (VZ605)und Längsabsperrung durch Leitkegel mit
mindestens 50cm Höhe (VZ610-41). Max. Abstand in
Längsrichtung 10m.
Länge der Baustelleneinrichtung maximal 1.500 Meter.
Menge: 10,000 St

#### Unterabschnitt 00.01 Mahd neben der Fahrbahn

**00.01.0001 Bankette bis 2 m mähen**
An Fahrbahn angrenzende Grasflächen (Gräben, Mulden,
Böschungen) 2,00 m bis 4,00 m vom befestigten
Fahrbahnrand maschinell mähen. Mähgut zerkleinern und
flächig ablegen. Verschmutzungen im Fahrbahnbereich
sind gleichlaufend zu dieser maschinellen Mahd zu
beseitigen.
Menge: 180,000 ha

**00.01.0002 Zulage FRS**
Zulage für Erschwernisse durch Fahrzeugrückhaltesysteme
beim Mähen von Banketten bis 2m, in der Regel ist mit
einem Pfostenabstand von 2m und 4m zu rechnen.
Menge: 250000,000 m

**00.01.0003 angrenzende Flächen 2 bis 4 m mähen**
An Fahrbahn angrenzende Grasflächen (Gräben, Mulden,
Böschungen) 2,00 m bis 4,00 m vom befestigten
Fahrbahnrand maschinell mähen. Mähgut zerkleinern und
flächig ablegen. Verschmutzungen im Fahrbahnbereich
sind gleichlaufend zu dieser maschinellen Mahd zu
beseitigen.
Menge: 150,000 ha

**00.01.0004 angrenzende Flächen 4 bis 6 m mähen**
An Fahrbahn angrenzende Grasflächen (Gräben, Mulden,
Böschungen) 4,00 m bis 6,00 m vom befestigten
Fahrbahnrand maschinell mähen. Mähgut zerkleinern und
flächig ablegen. Verschmutzungen im Fahrbahnbereich
sind gleichlaufend zu dieser maschinellen Mahd zu
beseitigen.
Menge: 25,000 ha

**00.01.0005 angr.Flächen 6 bis 12 m mähen**
An Fahrbahn angrenzende Grasflächen (überw.Böschungen)
6,00 m bis 12,00 m vom befestigten
Fahrbahnrand maschinell mähen. Mähgut zerkleinern und
flächig ablegen. Verschmutzungen im Fahrbahnbereich
sind gleichlaufend zu dieser maschinellen Mahd zu
beseitigen.
Menge: 5,000 ha

**00.01.0006 Trennstreifen mähen mit Entsorgung**
Flächen mähen (Mittelstreifen / Trennstreifen).
Rasenflächen mit einer Neigung flacher als 1 : 4,
Mähfläche = Trennstreifen und Mittelstreifen an
vierspurigen Straßen, auf Teilflächen nach Angabe des
des AG, Leitplanken durchgängig vorhanden, Straße steht
unter durchgängigen Verkehr, daraus resultierenden
Mehraufwand beachten, Mähgut(Abfallart : biologisch
abbaubare Abfälle, AVV - Nr.: 200201) aufnehmen und
entsorgen, Entsorgung wird gesondert vergütet.
Mehraufwand Kleintechnik beachten.
Der zu mähende Bereich ist vor Beginn der Arbeiten nach
herumliegenden Gegenständen und Steinen abzusuchen. Die
Arbeitsstelle ist gemäß der RSA in der aktuellen
Fassung abzusichern. Es sind vorrangig Anbaugeräte und
handgeführte Mähgeräte mit Nachweis der
Steinschlagprüfung zum Einsatz zu bringen. Während der
Mäharbeiten soll die Auswurfrichtung des Mähgerätes
nicht zur Fahrbahn gerichtet sein. Wegen der besonderen
Beschaffenheit des Arbeitsbereiches verbietet sich u.U.
der Einsatz bestimmter Technik, so z.B. Rasenmäher im
Bereich von Schutzplanken oder Freischneider mit
Entkrauteraufsatz in splittverfüllten Bereichen. Hier
sind Freischneider mit Schermesser einzusetzen.
Menge: 1,000 ha

#### Unterabschnitt 00.02 Mahd sonstiger Flächen

**00.02.0001 Radweggrün mähen mit Entsorgung**
an Radweg angrenzende Grasflächen (Bankette, Mulden,
Gräben und Grünstreifen) bis zu 4 m vom Fahrbahnrand
des Radweges mähen, Mähgut(Abfallart : biologisch
abbaubare Abfälle, AVV - Nr.: 200201) aufnehmen und
entsorgen, Entsorgung wird gesondert vergütet.
Mehraufwand Kleintechnik beachten.
Menge: 1,000 ha

**00.02.0002 Radweggrün mähen ohne Entsorgung**
an Radweg angrenzende Grasflächen (Bankette, Mulden,
Gräben und Grünstreifen) bis zu 4 m vom Fahrbahnrand
des Radweges mähen, Mähgut zerkleinern und flächig
ablegen ohne Entsorgung.Mehraufwand Kleintechnik
beachten.
Menge: 3,000 ha

**00.02.0003 Kleinflächen mähen mit Entsorgung**
Regenrückhaltebecken, Verkehrsinseln,
Kreisverkehrsinnenflächen, Amphibienschutzanlagen
mähen,  Mähgut(Abfallart : biologisch
abbaubare Abfälle, AVV - Nr.: 200201) aufnehmen und
entsorgen, Entsorgung wird gesondert vergütet.
Mehraufwand Kleintechnik beachten.
Menge: 2,000 ha

**00.02.0004 Kleinflächen mähen ohne Entsorgung**
Regenrückhaltebecken, Verkehrsinseln,
Kreisverkehrsinnenflächen, Amphibienschutzanlagen
mähen, Mähgut zerkleinern und flächig ablegen ohne
Entsorgung. Mehraufwand Kleintechnik beachten.
Menge: 20,000 ha

#### Unterabschnitt 00.03 Stundenlohnarbeiten

**00.03.0001 Verrechnungssatz AK**
Stundenlohnarbeiten durch Arbeitskräfte auf Anordnung
des AG ausführen. Der Verrechnungssatz für die jeweilige Arbeitskraft umfasst sämtliche Aufwendungen, insbesondere den tatsächlichen Lohn einschliesslich vermögenswirksamer Leistungen mit den Zuschlägen für
Gemeinkosten (Sozialkassenbeiträge und dgl.), sowie
Lohn- bzw. Gehaltsnebenkosten und Zuschläge für
Überstunden Zuschläge fuer Nacht-, Sonntags- und
Feiertagsarbeit werden gesondert vergütet.
(Facharbeiter)
Menge: 10,000 h

**00.03.0002 VS Mannschaftstransporter**
Stundenlohnarbeiten durch Mannschaftstransportfahrzeug
auf Anordnung des AG ausfuehren. Der Verrechnungssatz
fuer den jeweiligen Transporter umfasst saemtliche
Aufwendungen fuer den Einsatz des Transporters,
insbesondere Geraetevorhalte- und Betriebsstoffkosten
sowie saemtliche Zuschlaege einschliesslich der Kosten
fuer den Fahrer. Verguetet werden die tatsaechlich
geleisteten Einsatzstunden des Transporters.
Standzeiten werden nicht vergütet!
Menge: 10,000 h

**00.03.0003 Verrechnungssatz Geräteträger**
Stundenlohnarbeiten durch (Geräteträger mit
Randstreifenmähgerät und Heckauslegermähwerk für
maschinelle Mahd ohne Aufnahme Mähgut) auf Anordnung
des AG ausfuehren. Der Verrechnungssatz fuer den
jeweiligen Geräterträger umfasst saemtliche
Aufwendungen fuer den Einsatz des Geräteträgers,
insbesondere Geraetevorhalte- und Betriebsstoffkosten
sowie saemtliche Zuschlaege einschliesslich der Kosten
fuer den Fahrer. Verguetet werden die tatsaechlich
geleisteten Einsatzstunden des Geräteträgers im
Mäheinsatz.
Standzeiten werden nicht vergütet!
Menge: 10,000 h

#### Unterabschnitt 00.04 weitere Leistungen

**00.04.0001 Abfälle im Bankettbereich**
Abfälle entnehmen im Bankettbereich
Nicht gefährlichen Abfall an Banketten und
anschließenden Flächen bis zu 2 m Breite sammeln,
(Abfallart: nicht gefährlicher Siedlungsabfall, AVV - Nr.: 20 03 01)aufnehmen und entsorgen, Entsorgung wird
gesondert vergütet.
Menge: 1,000 t

**00.04.0002 Abfälle 2 bis 6 m Bereich**
Abfälle entnehmen im 2 bis 6 m Bereich,
Nicht gefährlichen Abfall im Bereich 2 bis 6 m Breite
vom Fahrbahnrand entfernt sammeln,
(Abfallart: nicht gefährlicher Siedlungsabfall, AVV - Nr.: 20 03 01)aufnehmen, Entsorgung wird gesondert vergütet.
Menge: 1,000 t

**00.04.0003 Entsorgung Mähgut**
Entsorgung Mähgut, nicht gefährlicher Abfall,
biologisch abbaubar aus Baustelle laden, fördern
und entsorgen. Abgerechnet wird nach Wiegescheinen.
Abfall 20 02 01 biologisch abbaubarer Abfall, Entsorgung nach Wahl des AN. Gebühren für die Abfallentsorgung sind einzurechnen. Nachweis nach Unterlagen des AG führen.
Menge: 1,000 t

**00.04.0004 Entsorgung Siedlungsabfall**
Entsorgung gemischte Siedlungsabfälle, nicht
gefährlicher Abfall aus Baustelle laden, fördern
und entsorgen. Abgerechnet wird nach Wiegescheinen.
Abfall 20 03 01 gemischte Siedlungsabfälle, Entsorgung
nach Wahl des AN. Gebühren für die Abfallentsorgung
sind einzurechnen. Nachweis nach Unterlagen des AG
führen.
Menge: 1,000 t

**00.04.0005 Beweisfoto**
Beweisfotos nach vorheriger Beauftragung durch den AG
anfertigen.

Der AG behält sich vor, von bestimmten
Leistungsabläufen Beweisfotos anfertigen zu lassen. Die
Beschreibung der Fotodokumentation und die geforderte
Stückzahl der Fotos erfolgen mit der schriftlichen
Beauftragung der jeweiligen Mähleistung.

Alle eingesetzten Mitarbeiter des AN müssen mit einer
entsprechenden Digitalkamera ausgerüstet sein. Die
beauftragten Digitalfotos werden nicht in Papierform
benötigt.

Die Übergabe erfolgt lediglich per E-mail an den AG.

Bildgröße in Pixel min. 1600x1200

Übergabe als Dateityp pdf oder jpg nach Festlegung des
Auftraggebers mit der Beauftragung vorab.
Menge: 10,000 St

**00.04.0006 Lieferung und Einbau MPf.**
Lieferung und Einbau von verwitterungsresistenten
Pfosten zur Markierung von Pflanzflächen,
Pfahldurchmesser 6 cm, Länge 1,50 m, oberes Ende mit
Markierfarbe kennzeichnen.

Im Zuge der Baustelleneinweisung abzustimmen.
Menge: 10,000 St

**00.04.0007 Abfallliste f. nicht gefährl. Abf. f.ges.LeistgsVerz**
*** Pauschalposition
StL-Nr. 1590090401
Leistung umfasst die Führung der Abfallliste für alle
nicht gefährlichen Abfälle, die infolge
Verdrängung, fehlender Eignung oder mangels Wiederverwendungsmöglichkeit nicht innerhalb der Baustelle
verbleiben und bei denen die Führung der Abfallliste
nicht ausdrücklich erwähnt ist.
Die Abfallliste ist dem Auftraggeber bis spätestens zur
Schlussabnahme als Excel-Tabelle (Dateiformat .xls)
zu übergeben.
Pauschale gilt
für alle Leistungen dieses Leistungsverzeichnisses.
Menge: 1,000 Psch

**00.04.0008 Gehölz. entf., und häckseln**
Gehölze nach Weisung entfernen, häckseln u. Häckselgut flächig ablegen. Gehölzbestände ohne Wurzel roden überhalb OK Gelände entfernen, grob häckseln und flächig im Bearbeitungsbereich ablegen.
Einweisung erfolgt durch zust. Mitarbeiter des AG.
Ausführung mit selbstfahrender Arbeitsmaschine und Forstmulchgerät.
Abgerechnet wird die bearbeitete Fläche mit abgel. Häckselgut.
Menge: 20000,000 m2

**00.04.0009 Häckselgut aufnehmen und entsorgen**
Entsorgung Häckselgut, nicht gefährlicher Abfall,
biologisch abbaubar aus Baustelle aufnehmen und entsorgen. Abgerechnet wird nach Wiegescheinen.
Abfall 200201 biologisch abbaubarer Abfall, Entsorgung
nach Wahl des AN. Gebühren für die Abfallentsorgung
sind einzurechnen. Nachweis nach Unterlagen des AG
führen.
Menge: 10,000 m3

### Abschnitt 01 Grasmahd LK Gotha 2027

#### Unterabschnitt 01.00 Verkehrssicherung

*Hinweis: Hinweise zur Verkehrsicherung*
Die Aufwendungen für Verkehrssicherung, Einrichten und
Räumen der Arbeitsstelle werden nicht gesondert
vergütet, sondern sind in die Positionen mit
einzukalkulieren (Ausnahme 2+1 Strecke)

**01.00.0001 Zulage mod. RP CI/8 aufbauen**
Zulage für Aufbau, Vorhaltung und Abbau der
Verkehrssicherung mit modifiziertem Regelplan CI/8
gemäß Anlage zur Ausschreibung.
Verkehrssicherung im Bereich der B 7 Tüttleben -
Gamstädt, zwischen NK 5030 043  und NK 05031 010 als
Tagesbaustelle aufbauen, vorhalten und abbauen.
Regelplan CI/8 modifiziert entspr. RSA 21:
Querabsperrung durch Leitbaken mit Leuchten (VZ605)und
Längsabsperrung durch Leitkegel mit mindestens 50cm
Höhe (VZ610-41). Max. Abstand in Längsrichtung 10m.
Länge der Baustelleneinrichtung maximal 1.500 Meter.

Versetzen des Regelplanes wird gesondert vergütet.
Menge: 2,000 St

**01.00.0002 Zulage mod. RP CI/8 versetzen**
Zulage zum Versetzen der Verkehrssicherung mit
modifiziertem Regelplan CI/8 im gleichen Straßenzug.
Verkehrssicherung im Bereich der B 7 Tüttleben -
Gamstädt, zwischen NK 5030 043  und NK 05031 010 als
Tagesbaustelle versetzen. Regelplan CI/8 modifiziert
entspr. RSA 21: Querabsperrung durch Leitbaken mit
Leuchten (VZ605)und Längsabsperrung durch Leitkegel mit
mindestens 50cm Höhe (VZ610-41). Max. Abstand in
Längsrichtung 10m.
Länge der Baustelleneinrichtung maximal 1.500 Meter.
Menge: 10,000 St

#### Unterabschnitt 01.01 Mahd neben der Fahrbahn

**01.01.0001 Bankette bis 2 m mähen**
An Fahrbahn angrenzende Grasflächen (Gräben, Mulden,
Böschungen) 2,00 m bis 4,00 m vom befestigten
Fahrbahnrand maschinell mähen. Mähgut zerkleinern und
flächig ablegen. Verschmutzungen im Fahrbahnbereich
sind gleichlaufend zu dieser maschinellen Mahd zu
beseitigen.
Menge: 180,000 ha

**01.01.0002 Zulage FRS**
Zulage für Erschwernisse durch Fahrzeugrückhaltesysteme
beim Mähen von Banketten bis 2m, in der Regel ist mit
einem Pfostenabstand von 2m und 4m zu rechnen.
Menge: 250000,000 m

**01.01.0003 angrenzende Flächen 2 bis 4 m mähen**
An Fahrbahn angrenzende Grasflächen (Gräben, Mulden,
Böschungen) 2,00 m bis 4,00 m vom befestigten
Fahrbahnrand maschinell mähen. Mähgut zerkleinern und
flächig ablegen. Verschmutzungen im Fahrbahnbereich
sind gleichlaufend zu dieser maschinellen Mahd zu
beseitigen.
Menge: 150,000 ha

**01.01.0004 angrenzende Flächen 4 bis 6 m mähen**
An Fahrbahn angrenzende Grasflächen (Gräben, Mulden,
Böschungen) 4,00 m bis 6,00 m vom befestigten
Fahrbahnrand maschinell mähen. Mähgut zerkleinern und
flächig ablegen. Verschmutzungen im Fahrbahnbereich
sind gleichlaufend zu dieser maschinellen Mahd zu
beseitigen.
Menge: 25,000 ha

**01.01.0005 angr. Flächen 6 bis 12 m mähen**
An Fahrbahn angrenzende Grasflächen (überw. Böschungen)
6,00 m bis 12,00 m vom befestigten
Fahrbahnrand maschinell mähen. Mähgut zerkleinern und
flächig ablegen. Verschmutzungen im Fahrbahnbereich
sind gleichlaufend zu dieser maschinellen Mahd zu
beseitigen.
Menge: 5,000 ha

**01.01.0006 Trennstreifen mähen mit Entsorgung**
Flächen mähen (Mittelstreifen / Trennstreifen).
Rasenflächen mit einer Neigung flacher als 1 : 4,
Mähfläche = Trennstreifen und Mittelstreifen an
vierspurigen Straßen, auf Teilflächen nach Angabe des
des AG, Leitplanken durchgängig vorhanden, Straße steht
unter durchgängigen Verkehr, daraus resultierenden
Mehraufwand beachten, Mähgut( Abfallart : biologisch
abbaubare Abfälle, AVV - Nr.: 200201) aufnehmen und
entsorgen, Entsorgung wird gesondert vergütet.
Mehraufwand Kleintechnik beachten.
Der zu mähende Bereich ist vor Beginn der Arbeiten nach
herumliegenden Gegenständen und Steinen abzusuchen. Die
Arbeitsstelle ist gemäß der RSA in der aktuellen
Fassung abzusichern. Es sind vorrangig Anbaugeräte und
handgeführte Mähgeräte mit Nachweis der
Steinschlagprüfung zum Einsatz zu bringen. Während der
Mäharbeiten soll die Auswurfrichtung des Mähgerätes
nicht zur Fahrbahn gerichtet sein. Wegen der besonderen
Beschaffenheit des Arbeitsbereiches verbietet sich u.U.
der Einsatz bestimmter Technik, so z.B. Rasenmäher im
Bereich von Schutzplanken oder Freischneider mit
Entkrauteraufsatz in splittverfüllten Bereichen. Hier
sind Freischneider mit Schermesser einzusetzen.
Menge: 1,000 ha

#### Unterabschnitt 01.02 Mahd sonstiger Flächen

**01.02.0001 Radweggrün mähen mit Entsorgung**
an Radweg angrenzende Grasflächen (Bankette, Mulden,
Gräben und Grünstreifen) bis zu 4 m vom Fahrbahnrand
des Radweges mähen, Mähgut(Abfallart: biologisch
abbaubare Abfälle, AVV - Nr.: 200201) aufnehmen und
entsorgen, Entsorgung wird gesondert vergütet.
Mehraufwand Kleintechnik beachten.
Menge: 1,000 ha

**01.02.0002 Radweggrün mähen ohne Entsorgung**
an Radweg angrenzende Grasflächen (Bankette, Mulden,
Gräben und Grünstreifen) bis zu 4 m vom Fahrbahnrand
des Radweges mähen, Mähgut zerkleinern und flächig
ablegen ohne Entsorgung.Mehraufwand Kleintechnik
beachten.
Menge: 3,000 ha

**01.02.0003 Kleinflächen mähen mit Entsorgung**
Regenrückhaltebecken, Verkehrsinseln,
Kreisverkehrsinnenflächen, Amphibienschutzanlagen
mähen, Mähgut(Abfallart: biologisch
abbaubare Abfälle, AVV - Nr.: 200201) aufnehmen und
entsorgen, Entsorgung wird gesondert vergütet.
Mehraufwand Kleintechnik beachten.
Menge: 2,000 ha

**01.02.0004 Kleinflächen mähen ohne Entsorgung**
Regenrückhaltebecken, Verkehrsinseln,
Kreisverkehrsinnenflächen, Amphibienschutzanlagen
mähen, Mähgut zerkleinern und flächig ablegen ohne
Entsorgung. Mehraufwand Kleintechnik beachten.
Menge: 20,000 ha

#### Unterabschnitt 01.03 Stundenlohnarbeiten

**01.03.0001 Verrechnungssatz AK**
Stundenlohnarbeiten durch Arbeitskräfte auf Anordnung
des AG ausführen. Der Verrechnungssatz für die jeweilige Arbeitskraft umfasst sämtliche Aufwendungen, insbesondere den tatsächlichen Lohn einschliesslich vermögenswirksamer Leistungen mit den Zuschlägen für
Gemeinkosten (Sozialkassenbeiträge und dgl.), sowie
Lohn- bzw. Gehaltsnebenkosten und Zuschläge für
Überstunden Zuschläge fuer Nacht-, Sonntags- und
Feiertagsarbeit werden gesondert vergütet.
(Facharbeiter)
Menge: 10,000 h

**01.03.0002 VS Mannschaftstransporter**
Stundenlohnarbeiten durch Mannschaftstransportfahrzeug
auf Anordnung des AG ausfuehren. Der Verrechnungssatz
fuer den jeweiligen Transporter umfasst saemtliche
Aufwendungen fuer den Einsatz des Transporters,
insbesondere Geraetevorhalte- und Betriebsstoffkosten
sowie saemtliche Zuschlaege einschliesslich der Kosten
fuer den Fahrer. Verguetet werden die tatsaechlich
geleisteten Einsatzstunden des Transporters.
Standzeiten werden nicht vergütet!
Menge: 10,000 h

**01.03.0003 Verrechnungssatz Geräteträger**
Stundenlohnarbeiten durch (Geräteträger mit
Randstreifenmähgerät und Heckauslegermähwerk für
maschinelle Mahd ohne Aufnahme Mähgut) auf Anordnung
des AG ausfuehren. Der Verrechnungssatz fuer den
jeweiligen Geräterträger umfasst saemtliche
Aufwendungen fuer den Einsatz des Geräteträgers,
insbesondere Geraetevorhalte- und Betriebsstoffkosten
sowie saemtliche Zuschlaege einschliesslich der Kosten
fuer den Fahrer. Verguetet werden die tatsaechlich
geleisteten Einsatzstunden des Geräteträgers im
Mäheinsatz.
Standzeiten werden nicht vergütet!
Menge: 10,000 h

#### Unterabschnitt 01.04 weitere Leistungen

**01.04.0001 Abfälle im Bankettbereich**
Abfälle entnehmen im Bankettbereich
Nicht gefährlichen Abfall an Banketten und
anschließenden Flächen bis zu 2 m Breite sammeln,
(Abfallart: nicht gefährlicher Siedlungsabfall, AVV - Nr.: 20 03 01)aufnehmen und entsorgen, Entsorgung wird
gesondert vergütet.
Menge: 1,000 t

**01.04.0002 Abfälle 2 bis 6 m Bereich**
Abfälle entnehmen im 2 bis 6 m Bereich,
Nicht gefährlichen Abfall im Bereich 2 bis 6 m Breite
vom Fahrbahnrand entfernt sammeln,
(Abfallart: nicht gefährlicher Siedlungsabfall, AVV - Nr.: 20 03 01)aufnehmen, Entsorgung wird gesondert vergütet.
Menge: 1,000 t

**01.04.0003 Entsorgung Mähgut**
Entsorgung Mähgut, nicht gefährlicher Abfall,
biologisch abbaubar aus Baustelle laden, fördern
und entsorgen. Abgerechnet wird nach Wiegescheinen.
Abfall 200201 biologisch abbaubarer Abfall, Entsorgung
nach Wahl des AN. Gebühren für die Abfallentsorgung
sind einzurechnen. Nachweis nach Unterlagen des AG
führen.
Menge: 1,000 t

**01.04.0004 Entsorgung Siedlungsabfall**
Entsorgung gemischte Siedlungsabfälle, nicht
gefährlicher Abfall aus Baustelle laden, fördern
und entsorgen. Abgerechnet wird nach Wiegescheinen.
Abfall 200301 gemischte Siedlungsabfälle, Entsorgung
nach Wahl des AN. Gebühren für die Abfallentsorgung
sind einzurechnen. Nachweis nach Unterlagen des AG
führen.
Menge: 1,000 t

**01.04.0005 Beweisfoto**
Beweisfotos nach vorheriger Beauftragung durch den AG
anfertigen.

Der AG behält sich vor, von bestimmten
Leistungsabläufen Beweisfotos anfertigen zu lassen. Die
Beschreibung der Fotodokumentation und die geforderte
Stückzahl der Fotos erfolgen mit der schriftlichen
Beauftragung der jeweiligen Mähleistung.

Alle eingesetzten Mitarbeiter des AN müssen mit einer
entsprechenden Digitalkamera ausgerüstet sein. Die
beauftragten Digitalfotos werden nicht in Papierform
benötigt.

Die Übergabe erfolgt lediglich per E-mail an den AG.

Bildgröße in Pixel min. 1600x1200

Übergabe als Dateityp pdf oder jpg nach Festlegung des
Auftraggebers mit der Beauftragung vorab.
Menge: 10,000 St

**01.04.0006 Lieferung und Einbau MPf.**
Lieferung und Einbau von verwitterungsresistenten
Pfosten zur Markierung von Pflanzflächen,
Pfahldurchmesser 6 cm, Länge 1,50 m, oberes Ende mit
Markierfarbe kennzeichnen.

Im Zuge der Baustelleneinweisung abzustimmen.
Menge: 10,000 St

**01.04.0007 Abfallliste f. nicht gefährl. Abf. f.ges.LeistgsVerz**
*** Pauschalposition
StL-Nr. 1590090401
Leistung umfasst die Führung der Abfallliste für alle
nicht gefährlichen Abfälle, die infolge
Verdrängung, fehlender Eignung oder mangels Wiederverwendungsmöglichkeit nicht innerhalb der Baustelle
verbleiben und bei denen die Führung der Abfallliste
nicht ausdrücklich erwähnt ist.
Die Abfallliste ist dem Auftraggeber bis spätestens zur
Schlussabnahme als Excel-Tabelle (Dateiformat .xls)
zu übergeben.
Pauschale gilt
für alle Leistungen dieses Leistungsverzeichnisses.
Menge: 1,000 Psch

**01.04.0008 Gehölz. entf., und häckseln**
Gehölze nach Weisung entfernen, häckseln u. Häckselgut flächig ablegen. Gehölzbestände ohne Wurzel roden überhalb OK Gelände entfernen, grob häckseln und flächig im Bearbeitungsbereich ablegen.
Einweisung erfolgt durch zust. Mitarbeiter des AG.
Ausführung mit selbstfahrender Arbeitsmaschine und Forstmulchgerät.
Abgerechnet wird die bearbeitete Fläche mit abgel. Häckselgut.
Menge: 20000,000 m2

**01.04.0009 Häckselgut aufnehmen und entsorgen**
Ents. Häckselgut, nicht gefähr. Abfall, biol. abbaubar aus Baustelle aufnehmen und entsorgen. Abgerechnet wird nach Wiegescheinen. Abfall 200201 biol. abbaubarer Abfall, Ents.g nach Wahl des AN. Gebühren für die Abfallents. sind einzurechnen. Nachweis nach Unterlagen des AG führen.
Menge: 10,000 m3
